# Regattabereich am Baldeneysee, Essen
Angebotsaufforderung (GAEB DA XML 3.2, DA83)
Projekt: G2409
Währung: EUR
Erstellt mit: GXML Toolbox V3.3 R20220330, ORCA AVA 25.0.5 - Professional Edition 25.00.05, 17.03.2025

## LEISTUNGSVERZEICHNIS
Bauleistungen:  Neugestaltung
  Regattabereich am Baldeneysee

Gewerk:  LÜFTUNGSTALLATION

Bauvorhaben:  Regattabereich am Baldeneysee
  Freiherr-vom-Stein-Strasse 206a
  45133 Essen

Bauherr:  Sport und Bäderbetriebe Essen
  Stadt Essen
  Huyssenallee 100
  45128 Essen

Architektur:  GSF Planungsgesellschaft für
  Sport- und Freizeitbauten mbH
  Fangstraße 22 - 24
  59077 Hamm

Projektsteuerung:  Diederichs Projektmanagement
  AG & Co. KG
  Laurentiusstr. 21
  42103 Wuppertal

Planung/
Bauleitung TGA:  ISW Ingenieur GmbH
  Schmidt & Willmes

## OBJEKTBESCHREIBUNG
1.1. Baumassnahme

Der Bauherr - Sport und Bäderbetriebe Essen - plant auf dem Grundstück Freiherr vom Stein Str. 206a die Neugestaltung des Regattabereiches mit einem Tribünengebäude. Hierzu soll ein eingeschossiger Baukörper errichtet werden. Auf dem Flurstück befindet sich aktuell noch die bestehende Tribüne.
Auf der linken Gebäudeseite befinden sich ein Vor-/ Aufenthaltsraum, ein Raum für die Tribünentechnik sowie eine Teeküche. Des Weiteren befinden sich hier Lagerflächen für Material, sowie Abstellflächen für Boote und Zubehör. Gebäuderückseitig befinden sich entsprechende Rolltore und Zugänge zu den entsprechenden Räumlichkeiten. Seeuferseitig sind Sitzstufen für Publikum angeordnet.
Rechtsseitig des Gebäudes ist ein Raum für Siegerehrung und Presse mit angrenzender Teeküche geplant.
Anschließend daran sind ein Hausanschlussraum, eine Technikzentrale, als Aufstellraum für Wärme-, und Kälteerzeugung, RLT- Gerät sowie die Schaltschränke für Regelungs-, und Elektrotechnik und ein Raum für SiBel angesiedelt.
Weiterhin sind WC- Räume für Damen und Herren sowie ein barrierefreies WC vorgesehen.
In den Außenanlagen des Gebäudes werden Gehweg- Flächen am Seeufer sowie Parkflächen und Straßen gebäuderückseitig geschaffen.

1.2 Baustelleneinrichtung / Schutzmaßnahmen

Lagermöglichkeiten sind auf dem Grundstück vorhanden, der genaue Platz für Baustelleneinrichtung und Lagerung ist mit der Bauleitung abzustimmen. Die Sicherung der jeweiligen Arbeitsbereiche auf dem Baugrundstück und der Tätigkeitsbereiche in Verkehrsflächen gehört zur Leistung des AN. Der Fahrzeugverkehr ist der Örtlichkeit anzugleichen. Sämtliche Flächen der Baustelleneinrichtung und der Zuwege zur Baustelle sind während der Bauzeit sauber zu halten und nach Abschluss der Arbeiten in den ursprünglichen Zustand zu versetzen, Abfälle sind täglich zu entfernen und fachgerecht zu entsorgen. Der AN hat sein Werkzeug und Material selbstständig gegen Beschädigung und Diebstahl zu schützen. Auflagen, die durch die Baustellenverordnung gem. § 19 des Arbeitsschutzgesetzes vom 07.08.1996 an den Auftragnehmer gestellt werden, sind von diesem einzuhalten. Diese Tätigkeiten werden nicht gesondert vergütet.
Hat der Bieter Bedenken gegen die im Leistungsverzeichnis beschriebene Art der Ausführung, gegen
vorgegebene Werkstoffe oder die beigefügten Planungsunterlagen, so hat er diese spätestens bei der
Angebotsabgabe schriftlich mitzuteilen.
Die Anwesenheit eines verantwortlichen erfahrenen Vorarbeiters (Deutsch Kenntnisse der Stufe C1 des
Europäischen Referenzrahmen für Sprachen (GER)), während der gesamten Ausführungszeit auf der
Baustelle, gehört zur Leistung des AN. Das Einrichten und Abräumen der Baustelle werden nicht gesondert vergütet, der Aufwand ist in die Einheitspositionen zur Baustelleneinrichtung einzukalkulieren.

1.3 Besondere Hinweise zur Ausführung

Belästigungen durch Lärm und Staub sind auf das Minimum zu beschränken, ggf. sind gesonderte
Massnahmen erforderlich. Eine kooperative Zusammenarbeit mit anderen Gewerken ist unbedingt erforderlich.

1.4 Besondere Hinweise zu Ausführungszeiten

Der Auftragnehmer stellt sicher, dass er alle erforderlichen Arbeiten durch Einsatz von qualifiziertem
Personal in genügender Anzahl innerhalb der vorgesehenen Ausführungszeit durchführen kann.
Die Arbeiten können von Montag bis Samstag in der Zeit von 7:00 bis 20:00 Uhr unter Einhaltung des Arbeitszeitgesetzes und weiterer gesetzlicher Bestimmungen durchgeführt werden.
Auf die Arbeit von Parallel- und Nachfolgegewerken ist Rücksicht zu nehmen. Hierbei kann es zu Arbeitsunterbrechungen während der Bauausführung kommen, die zu Arbeitsunterbrechungen führen. Diese Arbeitsunterbrechungen sind in die Einheitspreise mit einzukalkulieren und werden nicht gesondert vergütet. Die vorgegebenen Ausführungsfristen bleiben hiervon unberührt.

1.5 Besondere Hinweise zur Abrechnung

Alle aus den Forderungen und Angaben der v.g. Vorbemerkungen entstehenden Kosten sind in die Einheitspreise des LVs einzurechnen, eine gesonderte Vergütung erfolgt nur, wenn ausdrücklich darauf
hingewiesen wird.
Stundenlohnarbeiten werden nur anerkannt, wenn sie auf ausdrückliche Anordnung des AG ausgeführt
werden. Die in den Pos. angegebenen Lohn- bzw. Entgeltgruppen dienen nur zur Festlegung der erwarteten
Qualifikation der Personen, die die Stundenlohnarbeiten ausführen.
Der Nachweis über die angefallenen Stundenlohnarbeiten ist zu führen und durch Tagelohnzettel, die dem AG spätestens am nächsten Arbeitstag zur Bestätigung vorzulegen sind, zu erbringen.
Der Einheitspreis gilt unabhängig von der Anzahl der abzurechnenden Stunden.

1.6 Brandschutz während der Bauzeit

Folgende Brandschutzmaßnahmen während der Bauzeit sind in die EP einzukalkulieren:
Für brennbare Abfallstoffe sind auf der Baustelle nichtbrennbare Container aufzustellen.
Bei feuergefährlichen Arbeiten, z.B.: Schweißen, Brennen, Schneiden, sowie beim Umgang mit offener Flamme in Verbindung mit brennbaren Baustoffen, sind Brandschutzposten einzuteilen.
Es sind geeignete Feuerlöschgeräte bereitzustellen. Nach Beendigung der feuergefährlichen Arbeiten sind Nachkontrollen durchzuführen. Auf die Unfallverhütungsvorschrift "Schweißen, Schneiden und verwandte Arbeitsverfahren" (BGV D 1/BGV C22) wird hingewiesen.
Erforderliche Fahr- und Bewegungsflächen für Feuerlösch- und Rettungsfahrzeuge sind jederzeit freizuhalten.

Entsorgung

Abfälle im Sinne des Kreislaufwirtschafts- und Abfallgesetzes (KrW-/AbfG)- z.B. Bau- und Abbruchabfälle, Erdaushub etc.- sind vorrangig zu verwerten. Abfälle, die nicht verwertet werden können, sind ordnungsgemäß zu beseitigen. Dabei wird zwischen nicht überwachungsbedürftigen, überwachungsbedürftigen und besonders überwachbedürftigen Abfällen unterschieden.
Abfälle im Sinne des Kreislaufwirtschafts- und Abfallgesetzes (KrW-/AbfG) der im Leistungsverzeichnis enthaltenen Positionen sind entsprechend ihrer Abfallschlüsselnummer einer für sie zugelassenen Abfallentsorgungsanlage zuzuführen.
Auskünfte zu diesem Thema können zugelassene Entsorgungsfachbetriebe und die Unteren Abfallwirtschaftsbehörden (in Essen das Umweltamt) erteilen. Der Nachweis über die Entsorgung (gemäß der Nachweisverordnung) ist spätestens mit der Schlussrechnung zu erbringen.
Die Entgelte für die Entsorgung sind in die Einheitspreise einzukalkulieren.

Abrechnung

Rechnungen sind aufgrund der schnelleren Bearbeitung parallel an folgende Adressen zu liefern:

Erstschrift (Original in Papierform + Digital per E-Mail):
ISW Ingenieur GmbH
Schmidt & Willmes
Gerard-Montier-Platz 8
44793 Bochum

Rechnungskopie (Zweitschrift in Papierform):
port und Bäderbetriebe Essen
Stadt Essen
Huyssenallee 100
45128 Essen

Die Bauüberwachung ist bevollmächtigt Rechnungen entgegenzunehmen und durch Stempel des Ingenieurbüros den Eingang formell zu dokumentieren.
Die Aufteilung der Rechnungsstellung soll gewährleisten, dass die Bearbeitung der Rechnung innerhalb,der in der VOB aufgeführten Fristen erfolgt, da eine Parallelbearbeitung durchgeführt wird.
Voraussetzung hierfür ist allerdings die Prüffähigkeit und Vollständigkeit der Rechnung. Rechnungen können im Übrigen nur bearbeitet werden, wenn die vollständige Auftragsnummer aufgeführt ist. Alle für die Abrechnung notwendigen Unterlagen (Lieferscheine, Aufmaßblätter, Stundenlohnzettel, Entsorgungsnachweise) sind in prüffähiger Form, DIN A4-Format einzureichen. Für die A-Konto- Zahlungen bzw. Schlussrechnung muss ein gemeinsam vom AN und der Bauleitung durchgeführtes Aufmaß erstellt werden. In Abstimmung mit der Bauleitung kann evtl. auch auf Grundlage der Ausführungspläne abgerechnet werden. Die Rechnungen müssen sich exakt auf die im LV genannten Positionen und Ordnungszahlen beziehen und kumuliert aufgestellt sein.

Den Schlussrechnungen sind unaufgefordert, die Materialnachweise in Form von objektbezogenen Lieferscheinen, beizufügen.

## PROJEKTBESCHREIBUNG
Projektbeschreibung:
Der Bauherr - Sport- und Bäderbetriebe Essen - plant auf dem Grundstück Freiherr-vom-Stein-Straße 206a die Neugestaltung des Regattabereiches mit einem Tribünengebäude. Hierzu soll ein eingeschossiger Baukörper errichtet werden. Auf dem Flurstück befindet sich aktuell noch die bestehende Tribüne.
Auf der linken Gebäudeseite befinden sich ein Vor-/Aufenthaltsraum, ein Raum für die Tribünentechnik sowie eine Teeküche. Des Weiteren sind dort Lagerflächen für Material sowie Abstellflächen für Boote und Zubehör vorgesehen. Gebäuderückseitig befinden sich entsprechende Rolltore und Zugänge zu den Räumlichkeiten. Seeseitig sind Sitzstufen für das Publikum angeordnet.
Rechtsseitig des Gebäudes ist ein Raum für Siegerehrungen und Presse mit angrenzender Teeküche geplant. Anschließend daran befinden sich ein Hausanschlussraum und eine Technikzentrale, die als Aufstellraum für Wärme- und Kälteerzeugung, RLT-Geräte sowie die Schaltschränke für Regelungs- und Elektrotechnik dient. Zudem ist dort ein Raum für die Sicherheitsbeleuchtung (SiBel) und die Brandmeldeanlage (BMA) vorgesehen.
Weiterhin sind WC-Räume für Damen und Herren sowie ein barrierefreies WC geplant.
In den Außenanlagen des Gebäudes werden Gehwegflächen am Seeufer sowie Parkflächen und Straßen auf der Gebäuderückseite angelegt.

LÜFTUNGSTALLATION

Im Tribünengebäude ist eine RLT-Anlage (Raumlufttechnik) mit einem geplanten Luftvolumenstrom von 3.850 m³/h vorgesehen. Die Anlage erfüllt die Funktionen Filtern, Wärmerückgewinnung und Heizen. Die Wärmerückgewinnung erfolgt mittels eines Plattenwärmeübertragers. Die RLT-Anlage wird innerhalb der thermischen Gebäudehülle aufgestellt und versorgt die Aufenthalts- und Lagerräume im Tribünengebäude mit Frischluft.

Die Regelung der RLT-Anlage erfolgt über einen herstellerseitigen Regler, der mittels einer BACnet MS/TP-Schnittstelle in die Automationsstation eingebunden wird. Die Steuerung der Volumenströme basiert entweder auf einem Zeitprogramm oder erfolgt durch konstante sowie variable Volumenstromregler. Letztere reagieren auf Luftqualitätsmessungen und Präsenz in den jeweiligen Räumen.

Die Außenluftzufuhr erfolgt über ein Wetterschutzgitter, das an den Stirnseiten der Stufenanlage des Tribünengebäudes angebracht ist. Die Fortluft wird über zwei Wetterschutzgitter in der Fassade des Technikraums abgeführt. Im Bereich der Wärmeerzeugung gibt es eine Schnittstelle zum Gewerk Heizungstechnik. Die Fortluft der Luftwärmepumpen wird ebenfalls durch das Gewerk Lüftung verrohrt und über ein Wetterschutzgitter abgeführt. Hierzu wird ein Ablaufschlauch DN 560 gemeinsam mit dem AN Heizung an die Fortluftleitung montiert. Der Abluftschlauch wird vom AN Heizung geliefert und auf der WP montiert.

Zur Sicherstellung des Brandschutzes sind motorisch betriebene Brandschutzklappen mit Federrücklaufmotoren vorgesehen.

## ALLGEMEINE VORBEMERKUNGEN
Allgemeine Vorbemerkungen

1. Für die Ausführung der Arbeiten gelten die anerkannten Regeln der Technik, im Besonderen sind dies:
- die VDE- Bestimmungen
- die Vorschriften der VOB, Teil B und C, DIN 18 379, DIN 18380, DIN 18 381, DIN 18 382, Raumlufttechnische Anlagen, Heizungs-, Wasser- und AbwasseranIagen sowie Elektroanlagen
  (hierzu siehe auch Pkt. 2.)
- die technischen Anschlussbedingungen (TAB) des örtlichen Elektrizitäts- Versorgungs- Unternehmens (EVU)/I sowie Gas- und Wasserversorgungsunternehmer
- die Vorschriften der Feuerwehr und des Bauordnungsamtes
- das Brandschutzkonzept
- die Vorschriften des Gewerbeaufsichtsamtes
- die UnfaIlverhütungsvorschriften (UK NRW)
- die Arbeitsstättenrichtlinien und -verordnungen
- die Landesbauordnung NRW
- die Schulbaurichtlinien
- die LeitungsanIagenrichtlinie (LAR - NRW)
- die Lüftungsanlagenrichtlinie (LUAR NRW)

2. Arbeiten gemäß VOB Teil C: Allgemeine Vertragsbedingungen für Bauleistungen (ATV)
Die nachfolgend beschriebenen Arbeiten sind gemäß der VOB Teil C: AIIgemeine Vertragsbedingungen für Bauleistungen (ATV).
- AIIgemeine Regelungen für Bauarbeiten aller Art,
  DIN 18299, Ausgabe 2019
- Lüftungstechnischen Anlagen - DIN 18379, Ausgabe 2019
- Heizanlagen und zentrale Warmwasseranlagen -
  DIN 18380, Ausgabe 2019
- Gas-, Wasser- und Entwässerungsanlagen innerhalb von Gebäuden - DIN 18381, Ausgabe 2019
- Elektrotechnische Anlage - DIN 18382, Ausgabe 2019 durchzuführen.

Die unter Pkt. 3 "Ausführung", der oben aufgeführten Vorschriften (ATV), aufgeführten Leistungen, wie z.B. die EinsteIIung der Anlagen, die Durchführung von Prüfungen (z.B. Druckprüfungen, Abnahmeprüfungen, Funktionsprüfungen usw.), einmalige Einweisung des Bedienungs- und Wartungspersonal und das Erstellen der mitzuliefernden Unterlagen, sind gem. der ATV Teil der Leistungserfüllung. Die vorstehend genannten Leistungen werden somit nicht gesondert vergütet, und sind in die Einheitspreise der ausgeschriebenen Positionen einzukalkulieren.

Die mitzuliefernden Unterlagen, gem. Pkt. 3 "Ausführung" ATV', sind dem Nutzer/ Bauherrn mind. 1 Woche vor der Einweisung zu übergeben.

## TECHNISCHE VORBEMERKUNG
Qualitätsfixierung, Produkt-, Fabrikats- und Typen-Nennungen:

In Fällen, in denen eine Fabrikats- und Typenangabe gefordert wird, ist diese vom Bieter zwingend einzutragen. Die in den Positionen beschriebenen Maße und Leistungsangaben sind mit dem vom Bieter angebotenen Fabrikat / Typ einzuhalten.

Unklarheiten des Textes in der Ausschreibung sind vor der Angebotsabgabe zu klären, hier dient die Veröffentlichende Stelle als Ansprechpartner.

Das Leistungsverzeichnis dient nicht als Bestellunterlage für den Unternehmer.

## HINWEIS: Aufmaß
Hinweis Aufmaß

Zu jeder Rechnungs- Prüfung wird ein nachvollziehbares Aufmaß benötigt, dass die Informationen über die Etage und die Raumbezeichnung enthält. Jeder Raum ist separat und nach Medien (z.B.: Vor- u. Rücklauf) getrennt zu erfassen und mit Zeichnungen, Belegen, usw. zu dokumentieren.
Die Aufmaße sind gemeinsam mit der Bau,- Objektüberwachung TGA zu erstellen.

## HINWEIS: Nachtragsangebote
Hinweis Nachtragsangebote

Für Leistungen, die im Leistungsverzeichnis nicht enthalten, jedoch erforderlich sind, ist vor deren Ausführung ein Nachtragsangebot zu erstellen. Das Angebot muss eine detaillierte Übersicht der Kalkulation der Einheitspreise sowie eine tabellarische Aufstellung der Preisbildung umfassen. Darüber hinaus sind die entsprechenden Nachweise der Einkaufspreise beizufügen.

Für Nachträge ist immer die Titel Nr. 99 zu verwenden.
z. B.
1. Nachtrag, Titel Nr. 99  erste Position  99.1.1
  zweite Position 99.1.2
2. Nachtrag, Titel Nr. 99  erste Position 99.2.1
  zweite Position 99.2.2

## HINWEIS: Montageplanung
Hinweis Montageplanung

Vor Baubeginn ist durch den AN eine Montageplanung gem. VOB zu erstellen. Die Montageplanung muss getrennt nach Gewerken, 2-fach in DIN A4- Ordner mit Inhaltsverzeichnis, rechtzeitig vor Montagebeginn der Objektüberwachung  zur Einsicht und Prüfung vorliegen.
Zur Prüfung dieser Werks- und Montageplanung wird seitens der Bau,- Objektüberwachung TGA ein Zeitraum von 2 Kalenderwochen eingeräumt. Verspätete Vorlegung dieser Werks- und Montageplanung und die damit verbundenen Kosten gehen zu Lasten des Auftragnehmers. Vor der Montage der technischen Einrichtungen ist mit den Auftragnehmern (AN) der anderen technischen Gewerke rechtzeitig Kontakt aufzunehmen und eine Koordination vorzunehmen. Änderungen jeglicher Art, auch Änderungen bei anderen Gewerken und bauliche Maßnahmen, die auf ungenügende oder unterlassene Koordination zurückzuführen sind, gehen zu Lasten des Auftragnehmers.

## HINWEIS: Bautagebücher
Hinweis Bautagebücher

Bautagebücher sind für die Baustelle zu erstellen und wöchentlich der Bau,- Objektüberwachung TGA vorzulegen. Die Tagebücher müssen täglich geführt werden.

## HINWEIS: Montagehöhe
Hinweis Montagehöhe

Folgendene lichte Raumhöhen in den Geschossen ergeben sich:

Erdgeschossca. 1.015 m² BGF Montagehöhe bis 2,85 - 3,00 m

Die aufgeführten Montagehöhen sind in den nachfolgenden Einheitspreisen, sowie in der Position Stellung von Leitern und Gerüste für die gesamte Dauer der Bauzeit einzukalkulieren.

## HINWEIS: Bemusterung
Vor der Bestellung der sichtbaren Komponenten ist dem Bauherrn eine Bemusterung der einzelnen Objekte vorzulegen. Die Bemusterung kann entweder durch die Bereitstellung von Handmustern oder durch die Vorlage von detaillierten Datenblättern der angebotenen Objekte erfolgen. Ziel ist es, dem Bauherrn eine fundierte Entscheidungsgrundlage zu bieten und sicherzustellen, dass die ausgewählten Komponenten den gestalterischen und funktionalen Anforderungen entsprechen.
Der erforderliche Aufwand ist in die jeweiligen Positionen einzukalkulieren.

## HINWEIS: Kalkulation
Hinweis Kalkulation

Die beschriebenen Leistungen verstehen sich, wenn nicht anders erläutert, jeweils für eine komplette Leistung, bestehend aus Lieferung, transport zum Verwendungs Ort, Montage betriebsfertigem Anschluss, Einregulierung und Inbetriebnahme der Anlagenteile und der Gesamtanlage. Objektüberwachung  sowie Baustelleneinrichtung sind in den Einheitspreisen einzukalkulieren.

## 431 LÜFTUNGSTECHNIK

### Titel 01 LÜFTUNGSTECHNIK

#### Bereich 01.01 ZENTRALGERÄTE UND ZUBEHÖR

*Hinweis: Abmessungen und Einbringung*
Hinweise
Die Abmessung und das Gewicht der Lüftungsgeräte sind zu beachten. Die Einbringung muss in enger Zusammenarbeit mit der Bauleitung terminiert werden.

!!! Kleinste Einbringungsöffnung 2,0 x 1,26 m !!!
Siehe nachfolgende Position "Transport und Einbringung".

**01.01.1 RLT-Anlage 3.850 m³/h**
Kompaktlüftungsgerät mit Wärmerückgewinnung

Konstruktion:
Lüftungsgerät mit Gegenstrom-Wärmeübertrager, geeignet für bodenstehende Innenaufstellung. Mit 4 horizontal seitlichen rechteckigen Anschlüssen ausgestattet.
Inklusive vorprogrammierter und fertig verdrahteter Regelung. Schaltkasten extern positionierbar, mit Verlängerungsmöglichkeit auf bis zu 12m. Bedieneinheit mit Touch-Display (mindestens 7 Zoll) standardmäßig enthalten.
Mit 4 horizontal seitlichen rechteckigen Anschlüssen ausgestattet.

Gehäuse:
Selbsttragende Konstruktion aus isolierten Paneelen mit 50 mm mineralischer Dämmung zur Wärme- und Schalldämmung. Gehäuse gemäß VDI 6022 einfach zu reinigen. Gerätefüße höhenverstellbar. Wärmebrückenfaktor TB2, Thermische Isolierung T2, Dichtheitsklasse L2, Gehäuseklasse D2, Korrosionsklasse C5 (Salzwasserbeständig). Das Gerät wird in einer Einheit geliefert. Teilbar in drei Modulen. Das WRG-Modul ist vollständig zerlegbar.

Nachheizregister:
Eingebautes Pumpenwarmwasser-Nachheizregister mit frostschutzsicherem Aufbau (Tauchsensor im Rücklauf integriert). Rohranschluss aus Kupfer mit Aluminiumlamellen und Gehäuse aus verz. Stahlblech. Für den Frostschutz sind 2 motorische Absperrklappen für die Außen- und Fortluft (24V mit Federrückstellung) inklusive. Temperaturregelung mit einem 3-Wege-Ventil, 24V und 0-10V Ansteuerung. 230V Ausgang für Anschluss einer Umwälzpumpe integriert. Inkl. Stillstandheizung, Pumpennachlaufzeit einstellbar.

Wärmerückgewinnung:
Gegenstrom Wärmeübertrager aus Aluminium mit Wärmerückgewinnungsgrad nach EN 308 > 80 %, regelbar durch eine innenliegende Bypass Klappe. Automatische Sommerbypass-Funktion und Kälterückgewinnung integriert. Kondensat Anschluss und erforderliche Siphons beiliegend bzw. verbaut.

Ventilatoren und Motoren:
Zwei Hochleistungslaufräder mit energiesparenden EC-Motoren, ausgestattet mit rückwärtsgekrümmten Laufrädern, schwingungsfrei aufgehängt und durch Dämmstreifen schallentkoppelt. Laufräder nach VDI 2060, Auswuchtgüte G 6.3, in zwei Ebenen dynamisch gewuchtet. Motoren mit integrierter Elektronik und stufenlos steuerbar. EC-Außenläufermotoren IE4, schwingungsfrei aufgehängt. Kühlung durch Anordnung des Motors innerhalb des Luftstromes. Motorschutz durch integrierte Motorelektronik. Stufenlos steuerbar und überwachbar durch BUS-Ansteuerung. Steckverbindungen an allen elektr. Bauteilen zur Vereinfachung von Wartungsarbeiten.

Filter:
Serienmäßig eingebaute Taschenfilter gemäß DIN EN ISO 16890:
- Außenluft: ePM1 60 %
- Abluft: ePM10 60
Filterüberwachung mittels Differenzdruckmessung integriert. Einschubrahmen mit Dichtstreifen.

Regelung und Bedienung:
Integrierte, vorprogrammierte Regelung für unterschiedliche Betriebsarten.
Ventilatorregelung:
- Konstantvolumenstrom (CAV)
- Druckkonstanthaltung (VAV)
- Manuelle Regelung
Revisionsschalter ist enthalten. 3 Ventilatorstufen einstellbar, davon 2 mit Temperaturoffset.
Temperaturregelung:
- Ablufttemperaturgeführt (Standard)
- Außentemperaturgeführte Zulufttemperatur
- Raum-Zuluft-Kaskade.
Temperaturfühler für Außenluft und Abluft im Gerät integriert, Zulufttemperatur Fühler für Montage im Luftleitung lose beiliegend.
BACnet MS/TP-Schnittstelle für Gebäudeleittechnik. Alle Einstellungen speicherbar und exportierbar.
Zusätzliche Funktionen mittels Digitaleingang/Ausgang konfigurierbar: z.B. Digitaleingang Feueralarm (Rauchmelder), Digitaleingang externer Stop, Digitaleingang Umschalten der Ventilatorstufen, Ausgang Sammelstörmeldung, etc.

Eine Anbindung an die GLT erfolgt durch BACnet MS/TP.

Bedieneinheit:
Touch-Display mit mindestens 7 Zoll, robustes Design, intuitive grafische Benutzeroberfläche, RJ45-Anschluss. Stoßfest 1,2 m, Schutzklasse IP54, 0 bis 50°C Umgebungstemperatur.

Technische Daten RLT-Anlage:

Länge:  max. 2.742 mm
Höhe:  max. 1.697 mm
Breite:  max. 1.403 mm
Anzahl Liefereinheiten  ca. 3

Größte Einheit
Abmaße LxBxH:  ca.1.286x1.058x1.697
mm

Spannung  400V
Frequenz  50Hz
Phase  3N~
Gewicht  max. 580 kg
Empfohlene Sicherung  3 x 13A
Schutzklasse  IP23

Betriebspunkt:  3.850 m³/h
ErP ready:  ErP 2018

Luftdaten  Zuluft  Abluft
Luftstrom:  3.850  3.850 m³/h

Nachfolgende Werte in circa:

Strömungsgeschwindigkeit m/s:  1,23  1,23
externer Druckverlust:  400 Pa  400 Pa
Ventilatordrehzahl U/min:  2:005  1:947
Filter:  (F7)  (M5)
Auslegungs Außentemperatur:  -8,0 °C
Temperaurwirkungsgrad (EN 308): 87,4 % / 83,1 5
SFP, bei sauberen Filtern:  2,33 kW/(m³/s)
SFPe bei dim. Filter-Druckverlust: 2,47 kW/(m³/s)
Ökodesign 2018 genehmigt:  Ja
Gesamtgewicht:  ca. 580 kg
Temperaturverhältnis:  83,0 %

qv nom.:  3:960 m³/h
P nominal:  1.642 W
SFP int:  941 W/(m³/s)
Anströmgeschwindigkeit:  1,26 m/s
Ps nom:  200 Pa
Ps int. Zuluft:  332 Pa
Ps int. Abluft:  337 Pa
Wirkungsgrad Zuluftventilator:  70,2 %
Wirkungsgrad Abluftventilator:  72,0 %
Externe Leckage  2 %
Interne Leckage  1 %
Schallleistungspegel LWA  60dB (A)

Schallleistungspegel Gesamt
  63 125 250 500 1k 2k 4k 8k
  [dB] [dB] [dB] [dB] [dB] [dB] [dB] [dB] [dB(A)]
Zuluft  69 68 77 74 74 71 67 61 78
Außenluft 69 64 71 58 55 45 38 30 64
Abluft  69 65 67 55 51 44 36 29 60
Fortluft 72 70 74 73 73 68 63 58 76
Umgebung 65 68 68 50 46 41 42 40 60

Übersicht Betriebspunkte  Wnter  Sommer
Zu-/ abluft Volumenstrom m³/h:  3.850  3.850

Wärmeübertrager
Leistung kW:  33.95  38,8
Temperaturwirkungsgrad (EN 308): 83,1  83,1 %

Heizregister
Leistung kW:  6,35  0,00
Durchflussmenge l/min:  4,62  0,00
Flüssigkeitsdruckverlust kPa:  0,85  0,00

Schall
Zuluft dB (A):  81  81
Außenluft dB (A):  66  66
Fortluft:  dB (A):  65  65
Abluft: dB (A):  84  84
Umgebung: dB (A):  63  63

--------------
Zuluft
--------------
  Winter  Sommer
Außenluftklappe
Druckverlust  2  2 Pa

Außenluft-Kanalanschluss
Abmessung  800 x 400 mm
Lufttemperatur  -8,0 °C  33,0 °C
rel. Luftfeuchte % r.F.:  90  50

Außenluft - Filter
Art des Filters  Taschenfilter
Filterklasse  ePM1 60% (F7)
Länge  640 mm
Breite  679 mm
Höhe  470 mm
benötigte Anzahl der Filter  2
Anfangsdruckverlust  40  40 Pa
Auslegungsdruckverlust  81  81 Pa
Enddruckverlust  121  121 Pa
Anströmgeschwindigkeit m/s:  1,23  1,23

Plattenwärmeübertrager
Temperaturwirkungsgrad feucht  87,4  88,2 %
Temperaturwirkungsgrad gemäß EN 308
(ausgeglichene Luftströme)  83,1  83,1 %
Zuluftdruckverlust, berechnet bei
tatsächlicher Dichte  155  155 Pa
Abluftdruckverlust, berechnet bei
tatsächlicher Dichte  169  170 Pa
Leistung  33,95  0 kW
Kondensat kg/h  11,06  0,00
Zulufttemperatur vor/nach  -8,0 / 17,4 33,0 / 27,4 °C
Zuluftfeuchte vor/nach %:  90 / 15  50 / 69
Ablufttemperatur vor/nach  22,0 / 2,5 26,0 / 31,6 °C
Abluftfeuchte vor/nach %  40 / 95  40 / 29

Zuluft - EC-Ventilator
Antriebsart  Direktantrieb
Ventilatortyp  Hoher Wirkungsgrad
Laufrad-Typ  Verbundstoff
Motorschutz  Thermistor
Max. Fördermitteltemperatur  40,0 °C
Max. Fördermitteltemperatur
bei Spannungssteuerung  40,0 °C
Externer statischer Druck  400  400 Pa
Interner statischer Druck  394  394 Pa
Gesamt statischer Druck.  794  794 Pa
Leistungsaufnahme (Auslegungsdruckverlust der Filter)  1380  1380 W
Drehzahl (Auslegungsdruckverlust
der Filter) U/min  2.005  2.005
SFP (Auslegungsdruckverlust der
Filter)  1,20  1,20 kW/(m³/s)
Gesamtwirkungsgrad bei
Totaldruck, inkl. Motor
und Drehzahlregelung  61,6  61,6 %

Zuluft Heizregister
Anschlussdimension  1"  1"
Lamellenmaterial  Aluminium
Flüssigkeit  Wasser
Registervolumen:  2,55 l

Vorlauftemperatur  40,0 °C  -
Nennleistung  11,72 KW -
Rücklauftemperatur  30,0 °C  -
Flüssigkeitsdruckverlust  8,83 kPa -
Durchflussmenge  16,94 l/min -
Flüssigkeitsgeschwindigkeit  0,74 m/s -
Eintritt Lufttemperatur  12,0 °C  -
Austritt Lufttemperatur  21,0 °C  -
Druckverlust  37 Pa  -
Luftgeschwindigkeit  2,3 m/s  -
Eintritt rel. Feuchte  21 %  -
Austritt rel. Feuchte  12 %  -

Zuluft-Kanalanschluss
Abmessung  800 x 400 mm
Lufttemperatur  21,0  27,2 °C
rel. Luftfeuchte  12  70 %
--------------
Abluft
--------------
  Winter  Sommer
Abluft-Kanalanschluss
Abmessung  800 x 400 mm
Lufttemperatur  12,0  26,0 °C
rel. Luftfeuchte  40  40 %

Abluft - Filter
Art des Filters  Taschenfilter
Filterklasse  ePM10 60% (M5)
Länge  640 mm
Breite  679 mm
Höhe  470 mm
benötigte Anzahl der Filter  2
Anfangsdruckverlust  27  27 Pa
Auslegungsdruckverlust  54  54 Pa
Enddruckverlust  81  81 Pa
Anströmgeschwindigkeit  1,23  1,23 m/s

Plattenwärmeübertrager
Siehe Daten Zuluft

Fortluft - EC-Ventilator
Antriebsart  Direktantrieb
Ventilatortyp  Hoher Wirkungsgrad
Laufrad-Typ  Verbundstoff
Motorschutz  Thermistor
Max. Fördermitteltemperatur  40,0 °C
Max. Fördermitteltemperatur
bei Spannungssteuerung  40,0 °C
Externer statischer Druck  400  400 Pa
Interner statischer Druck  364  350 Pa
Gesamt statischer Druck.  764  750 Pa
Leistungsaufnahme (Auslegungsdruckverlust der Filter)  1260  1260 W
Drehzahl (Auslegungsdruckverlust
der Filter)  1.947  1.947 U/min
SFP (Auslegungsdruckverlust der
Filter) kW/(m³/s)  1,13  1,13
Gesamtwirkungsgrad bei
Totaldruck, inkl. Motor
und Drehzahlregelung  64,6  63,4 %

Fortluft-Kanalanschluss
Abmessung  800 x 400 mm
Lufttemperatur  1,3  31,8 °C
rel. Luftfeuchte  96  29 %

Fortluftklappe
Druckverlust  2  2 Pa

Inkl. nachfolgendem Zubehör:

Revisionsschalter
Revisionsschalter 7,5 kW, 3 Polig + 1 Hilfskontakt Gehäuse aus Kunststoff - UV und Witterungsbeständig. Vorhängeschlosssperre für 3 Vorhängeschlösser. Abschließbar in 0-Stellung. Schutzart IP65, Schaltvermögen AC-23 A / 400 V 7,5 kW

Technische Daten:
Nennspannung:  500 V
Spannungsart:  AC
Spannung:  max. 690V
Schutzart:  IP65
Produktart:  Schalter
Gewicht:  ca. 0,5 kg

Jalousieklappe
Jalousieklappe aus verzinktem Stahlblech für rechteckige Lüftungskanäle, ausgestattet mit strömungsgünstig profilierten und gegenläufig gekuppelten Hohlkörperlamellen. Die Klappe verfügt über eine umlaufende Gummidichtung zur Reduzierung von Leckagen. Die Dichtheitsklasse entspricht C4 gemäß EN 1751 bei einem maximalen Kanaldruck von 1000 Pa.

Einsatz als Regel- und Absperrklappe in lufttechnischen Anlagen. Die Klappe ist mit einem elektrischen 24V AC/DC Federrücklaufantrieb mit integrierten Endschaltern ausgestattet. Der Betriebstemperaturbereich beträgt -20°C bis 100°C im Kanal und maximal 50°C am Stellantrieb.

Das Gehäuse der Jalousieklappe besteht aus verzinktem Stahlblech und ist silikonfrei. Die gegenläufig gekuppelten Hohlkörperlamellen bestehen aus Aluminium und sind mit einer umlaufenden Gummidichtung versehen. Die Lamellenverstellung erfolgt über außenliegende, einseitig angeordnete selbstschmierende Kunststoff-Zahnräder. Die Verbindung zum Kanal erfolgt über umlaufende Flansche mit einer Breite von 20 mm.

Nennspannung:  24 V
Frequenz:  50Hz
Leistungsaufnahme:  ca. 5 W
Luftdichtheitsklasse:  min. 3 C
Zul. Umgebungstemperatur:  -20 bis 70°C
Schutzart:  IP54
Gewicht:  ca. 10,2 kg
Maße:  ca. 800 x 400 mm

Flexibler Verbindungsstutzen
Flexibler Verbindungsstutzen, rechteckig, aus verzinktem Stahlblech mit kaschiertem, hochreißfestem Gewebeband. Überbrückung von 100-158mm. Flanschbreite 20mm.

Set zur Druckkonstanten Regelung
Set zur Druckkonstanten Regelung ist werkseitig montiert. Das Set besteht aus zwei Drucksensoren, Druckschläuche, Verbindungskabel (4m) und einer Kurzanleitung. Über die Bedieneinheit muss die Regelung gemäß Beschreibung in der Kurzanleitung umgestellt werden.

Inkl. Anschluss der Spannungs- und Steuerkabel

Der Bieter erklärt,dass er das nachfolgende Fabrikat / Typ anbietet:

Gewähltes Fabrikat :

'..........'
(vom Bieter einzutragen)

Gewählter / Typ :

'..........'
(vom Bieter einzutragen)

(Es ist nur ein Fabrikat / Typ zu benennen. Es ist zwingend erforderlich, dass die Angaben in den dafür vorgesehenen Zeilen vollständig eingetragen werden. Der Nachweis der Gleichwertigkeit ist nach Aufforderung durch den AG durch den Bieter zu erbringen.)

Liefern und betriebsfertig montieren.
Menge: 1,000 St

**01.01.2 Körperschallentkopplung - RLT-Anlage**
Körperschallentkopplung für vorgenannte RLT-Anlage Funktionsräume bestehend aus:
Schwingungsdämpferelemente, Isolierstreifen zur körperschalldämmenden Aufstellung von Zentralgeräten,
zwischen RLT- Gerät, Technikraum oder Zentralenboden zur Aufnahme der auftretenden Kräfte und Körperschalldämmung,
aus ölbeständigem Spezialgummi auf synthetischer Basis mit hoher Elastizität, umlaufend unterhalb des Geräterahmens verlegt, in bis zu 10 cm breiten Streifen, bemessen für die vorbeschriebenen Lüftungsanlagen.
Je Lüftungsanlage 1x Satz Schwingungsdämpferelemente

Liefern und betriebsfertig montieren.
Menge: 1,000 Satz

**01.01.3 Ersatzfilter RLT-Anlage Funktionsräume**
Nach Inbetriebnahme der vorgeannten RLT-Anlage ist ein Satz Ersatzfilter in der Technikzentrale der Anlage zu hinterlegen.

vorgeannte Leistung liefern.
Menge: 1,000 St

**01.01.4 Transport und Montage RLT- Anlage**
*** Pauschalposition
Transport und Montage RLT- Anlage zur Baustelle, Einbringung und Aufstellung der RLT- Geräte im Technikraum Erdgeschoss.

Skizze Grundriss - Einbringung RLT-Gerät EG
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
Die RLT-Anlagen wird bodenstehend montiert. Vor der Bestellung des RLT- Gerätes ist eine Begehung zwingend notwendig und mit dem Gerätehersteller und der Bauleitung abzustimmen. Der Transport erfolgt im Zuge der Rohinstallation. Die Zuwegung vor dem Gebäude wird nur lose befestigt (Schotter). Auslegematerial, wie Holzplatten o. Stahlplatten sind ebenso wie Hub- und Transportwagen in diesem Einheitspreis zu berücksichtigen. Die Einbringung der RLT- Geräte beträgt ca. 10m, ebenerdig ins Gebäude.
Rohbaubedingte Schwellen und Bodenbelagsunterschiebe von bis zu 20 cm sind zu berücksichtigen.

!!! Kleinste Einbringungsöffnung 2,0 x 1,26 m !!!

Vorgenannte Leistung vollständig erbringen
Menge: 1,000 psch

**01.01.5 Kondensatablauf Druckseitig**
Kondensatablauf / Geruchverschluss für die Druckseite als füllbarer Siphon geeignet, für einen maximalen Überdruck von 1.900 Pa, bestehend aus:
- verrottungsfestes Polypropylen PP
- Zulaufanschluss mit Gummimanschette für Anschluss 1/2"
- 1 1/2" ( DN 15 - 40 )
- Ablaufanschluss ca. DN 40
- geringe Bauhöhe durch Schrägstellung bzw. Anpassung
- Schraubdeckel für Befüllung und Reinigung
- transparente Standrohre

Liefern und betriebsfertig montieren.
Menge: 1,000 St

**01.01.6 Kondensatablauf Saugseitig**
Kondensatablauf / Geruchverschluss für die Saugseite, mit eingelegter Schwimmerkugel als Rückschlagventil, selbstfüllend und selbstschließend, geeignet für einen maximalen Unterdruck von 3.500 Pa, bestehend aus:
- verrottungsfestes Polypropylen PP
- Zulaufanschluss mit Gummimanschette für Anschluss 1/2"
- 1 1/2" ( DN 15 - 40 )
- Ablaufanschluss ca. DN 40
- geringe Bauhöhe durch Schrägstellung bzw. Anpassung
- Schraubdeckel für Befüllung und Reinigung
- transparente Standrohre

Liefern und betriebsfertig montieren.
Menge: 1,000 St

#### Bereich 01.02 LÜFTUNGSKANÄLE UND ZUBEHÖR

*Hinweis: Allgemeine Hinweise*
Allgemeine Hinweise
Das Kanalsystem ist entsprechend der DIN EN 15251, DIN EN 16798 und VDI 6022 zu errichten. Die Hinweise der DIN sind umzusetzen. Insbesondere sind folgende Punkte zu beachten:

Reinheit der Kanäle
Bei der Montage und dem Transport der Luftkanäle ist darauf zu achten, dass die Innenwandungen nicht verschmutzen. Durch geeignete Maßnahmen ist sicher zu stellen, dass sie rein sind (verschließen von offenen Leitungsenden z.B.) . Die Luftleitungen sind nach Montage der Tagesleistung zu verschließen, damit der geforderte Reinheitszustand erhalten bleibt. Alle gelagerten Kanäle sind stets verschlossen zu halten.
Bei einer Lagerung der Kanäle ausserhalb des Gebäudes, sind diese wirksam vor Witterungseinflüssen zu schützen (z.B. durch eine Plane oder einen Container). Die Bauleitung ist durch den AG angewiesen die Bestimmungen strengstens zu kontrollieren und Gegenmaßnahmen in Bezug auf die Reinheit der Lüftungsleitungen auszusprechen. Lagermöglichkeiten im Baustellenbereich sind nach Abstimmung mit den anderen AN vorhanden.

Glatte Kanalinnenwandungen
Die Kanalwandungen innen müssen reinigungsfähig sein. Die Kanäle sind aus diesem Grund innen glatt auszuführen. Verbindungen und Befestigungen wie z.B. Gewinde, Schäfte von Schrauben, Innenflansche usw. dürfen nicht in den luftführenden Bereich ragen.

Wärmedämmung
Die Lüftungskanäle innerhalb der Technikzentralen werden isoliert. Bei Erstellung der Montageplanung und Montage ist darauf zu achten, das ausreichend Freiraum für die Isolierarbeiten gewährleistet ist !

*Hinweis: Hinweis "Sichtmontage"*
Montagehinweis:
Das gesamte Lüftungskanalsystem (Rechteckkanäle und Rundrohr) innerhalb der Etagen bis zu den zu belüftenden Räumen wird "sichtbar" montiert. Das heißt: Es gibt keine nachträglichen Deckenverkleidungen oder Abhangdecken! Eine "saubere Verlegung dieses Kanalsystems einschließlich, Befestigungssystem, Luftauslässen, Einbaukomponenten etc." ist daher zwingend erforderlich. Dieser Aufwand ist mit in die Einheitspreise einzukalkulieren!

**Ausführungsbeschreibung 1 Luftleitung Rechteckkanal und Formteile**
*Luftleitung Rechteckkanal und Formteile*
Luftleitung als rechteckige Luftleitung inkl. Befestigungsmaterial Kanalklammern, Kanalwinkel, Schrauben, Gummieinlagen und Montageschienen.

Ausführung:
Stahl verzinkt DIN 17 162 Teil 2, längsgefalzt DIN 24 157 Teil 2, Dichtheitsklasse: min. C nach DIN EN 1507 Betriebsüber-/-unterdruck max. 1600 Pa, Luftleitung Verbindungen mit L-Schienen und Treibschiebern, Blechdicke nach DIN 24 159, Nennmaße gem. nachfolgende Positionen, Abrechnung nach Abrechnungsklassen. Luftleitungen und Rohrleitungen sind zu kennzeichnen.

Liefern und betriebsfertig montieren.

**01.02.1 Luftleitung, Rechteckig Abrechnungsklasse L1**
Leistung wie zuletzt in vollem Wortlaut beschrieben, jedoch Luftleitung als rechteckige Luftleitung, Blechdicke nach DIN, Nennmaß bis 500 mm,
Abrechnungsklasse : L 1.

Liefern und betriebsfertig montieren.
Menge: 150,000 m²

**01.02.2 Luftleitung, Rechteckig Abrechnungsklasse L2**
Leistung wie zuletzt in vollem Wortlaut beschrieben, jedoch Luftleitung als rechteckige Luftleitung, Blechdicke nach DIN, Nennmaß über 500 bis 1.000 mm,
Abrechnungsklasse : L 2.

Liefern und betriebsfertig montieren.
Menge: 210,000 m²

**01.02.3 Luftleitung, Formstück Abrechnungsklasse F1**
Leistung wie zuletzt in vollem Wortlaut beschrieben,
jedoch Formstücke für Luftleitung als rechteckige Luftleitung,
Blechdicke nach DIN,
Nennmaß bis 500 mm,
Abrechnungsklasse : F 1.

Liefern und betriebsfertig montieren.
Menge: 95,000 m²

**01.02.4 Luftleitung, Formstücke Abrechnungsklasse F2**
Leistung wie zuletzt in vollem Wortlaut beschrieben,
jedoch Formstücke für Luftleitung als rechteckige Luftleitung,
Blechdicke nach DIN,
Nennmaß über 500 bis 1.000 mm,
Abrechnungsklasse : F 2.

Liefern und betriebsfertig montieren.
Menge: 120,000 m²

**Ausführungsbeschreibung 2 Wickelfalzrohr**
*Wickelfalzrohr*
Luftleitung als Rundrohr, (Befestigungsmaterial wird über separate Pos. Rohrschellen abgerechnet).

Ausführung:
Stahl verzinkt DIN 17 162 Teil 2, Dichtigkeitsklasse: min. C nach EN 12237 als Wickelfalzrohr, mit Steckverbindungen und Gummilippendichtung Blechdicke min. 0,75 mm.
Die Kanäle und Rohrleitungen sind zu kennzeichnen.

Liefern und betriebsfertig montieren.

**01.02.5 Wickelfalzrohr DN 80**
Leistung wie zuletzt in vollem Wortlaut beschrieben,
jedoch Wickelfalzrohr DN 80

Liefern und betriebsfertig montieren.
Menge: 30,000 m

**01.02.6 Wickelfalzrohr DN 100**
Leistung wie zuletzt in vollem Wortlaut beschrieben,
jedoch Wickelfalzrohr DN 100

Liefern und betriebsfertig montieren.
Menge: 50,000 m

**01.02.7 Wickelfalzrohr DN 125**
Leistung wie zuletzt in vollem Wortlaut beschrieben,
jedoch Wickelfalzrohr DN 125

Liefern und betriebsfertig montieren.
Menge: 35,000 m

**01.02.8 Wickelfalzrohr DN 160**
Leistung wie zuletzt in vollem Wortlaut beschrieben,
jedoch Wickelfalzrohr DN 160

Liefern und betriebsfertig montieren.
Menge: 70,000 m

**01.02.9 Wickelfalzrohr DN 180**
Leistung wie zuletzt in vollem Wortlaut beschrieben,
jedoch Wickelfalzrohr DN 180

Liefern und betriebsfertig montieren.
Menge: 10,000 m

**01.02.10 Wickelfalzrohr DN 200**
Leistung wie zuletzt in vollem Wortlaut beschrieben,
jedoch Wickelfalzrohr DN 200

Liefern und betriebsfertig montieren.
Menge: 15,000 m

**01.02.11 Wickelfalzrohr DN 224**
Leistung wie zuletzt in vollem Wortlaut beschrieben,
jedoch Wickelfalzrohr DN 224

Liefern und betriebsfertig montieren.
Menge: 10,000 m

**Ausführungsbeschreibung 3 Wickelfalzrohr - Stecknippel**
*Wickelfalzrohr - Stecknippel*
Zulage zu Luftleitung, als Rundrohr für Formstück als Stecknippel mit Gummilippendichtung

Ausführung:
Stahl verzinkt DIN 17 162 Teil 2, Dichtigkeitsklasse: min. C nach EN 12237 Blechdicke 0,75 mm.

Liefern und betriebsfertig montieren.

**01.02.12 Wickelfalzrohr - Stecknippel DN 80**
Leistung wie zuletzt in vollem Wortlaut beschrieben,
jedoch als Stecknippel DN 80

Liefern und betriebsfertig montieren.
Menge: 10,000 St

**01.02.13 Wickelfalzrohr - Stecknippel DN 100**
Leistung wie zuletzt in vollem Wortlaut beschrieben,
jedoch als Stecknippel DN 100

Liefern und betriebsfertig montieren.
Menge: 20,000 St

**01.02.14 Wickelfalzrohr - Stecknippel DN 125**
Leistung wie zuletzt in vollem Wortlaut beschrieben,
jedoch als Stecknippel DN 125

Liefern und betriebsfertig montieren.
Menge: 15,000 St

**01.02.15 Wickelfalzrohr - Stecknippel DN 160**
Leistung wie zuletzt in vollem Wortlaut beschrieben,
jedoch als Stecknippel DN 160

Liefern und betriebsfertig montieren.
Menge: 25,000 St

**01.02.16 Wickelfalzrohr - Stecknippel DN 180**
Leistung wie zuletzt in vollem Wortlaut beschrieben,
jedoch als Stecknippel DN 180

Liefern und betriebsfertig montieren.
Menge: 5,000 St

**01.02.17 Wickelfalzrohr - Stecknippel DN 200**
Leistung wie zuletzt in vollem Wortlaut beschrieben,
jedoch als Stecknippel DN 200

Liefern und betriebsfertig montieren.
Menge: 5,000 St

**01.02.18 Wickelfalzrohr - Stecknippel DN 224**
Leistung wie zuletzt in vollem Wortlaut beschrieben,
jedoch als Stecknippel DN 224

Liefern und betriebsfertig montieren.
Menge: 5,000 St

**Ausführungsbeschreibung 4 Wickelfalzrohr - Bogen**
*Wickelfalzrohr - Bogen*
Zulage zu Luftleitung, als Rundrohr für Formstück
als Bogen, alle Winkelgrade 15-90°

Normaler Radius
Radius Mittelachse rm = 1,0 x DN
Nippel/Nippel oder Muffe/Nippel

Ausführung:
Stahl verzinkt DIN 17 162 Teil 2, Dichtigkeitsklasse: min. C nach EN 12237 mit Steckverbindungen und Gummilippendichtung, Blechdicke min. 0,75 mm.

Liefern und betriebsfertig montieren.

**01.02.19 Wickelfalzrohr - Bogen DN 80**
Leistung wie zuletzt in vollem Wortlaut beschrieben,
jedoch als Bogen DN 80

Liefern und betriebsfertig montieren.
Menge: 15,000 St

**01.02.20 Wickelfalzrohr - Bogen DN 100**
Leistung wie zuletzt in vollem Wortlaut beschrieben,
jedoch als Bogen DN 100

Liefern und betriebsfertig montieren.
Menge: 25,000 St

**01.02.21 Wickelfalzrohr - Bogen DN 125**
Leistung wie zuletzt in vollem Wortlaut beschrieben,
jedoch als Bogen DN 125

Liefern und betriebsfertig montieren.
Menge: 30,000 St

**01.02.22 Wickelfalzrohr - Bogen DN 160**
Leistung wie zuletzt in vollem Wortlaut beschrieben,
jedoch als Bogen DN 160

Liefern und betriebsfertig montieren.
Menge: 10,000 St

**01.02.23 Wickelfalzrohr - Bogen DN 180**
Leistung wie zuletzt in vollem Wortlaut beschrieben,
jedoch als Bogen DN 180

Liefern und betriebsfertig montieren.
Menge: 5,000 St

**01.02.24 Wickelfalzrohr - Bogen DN 200**
Leistung wie zuletzt in vollem Wortlaut beschrieben,
jedoch als Bogen DN 200

Liefern und betriebsfertig montieren.
Menge: 5,000 St

**01.02.25 Wickelfalzrohr - Bogen DN 224**
Leistung wie zuletzt in vollem Wortlaut beschrieben,
jedoch als Bogen DN 224

Liefern und betriebsfertig montieren.
Menge: 5,000 St

**Ausführungsbeschreibung 5 Wickelfalzrohr - Übergänge symetrisch**
*Wickelfalzrohr - Übergänge symetrisch*
Zulage zur Luftleitung als Rundrohr für Formstück
als Übergangsstück "symetrisch" DIN 24 147 Teil 4 und 5,

Ausführung:
Stahl verzinkt DIN 17 162 Teil 2, Dichtigkeitsklasse: min. C nach EN 12237 mit Steckverbindungen und Gummilippendichtung, Blechdicke min. 0,75 mm.

Liefern und betriebsfertig montieren.

**01.02.26 Wickelfalzrohr - Übergang 100/80**
Leistung wie zuletzt in vollem Wortlaut beschrieben,
jedoch als Übergangsstück 100/80 mm

Liefern und betriebsfertig montieren.
Menge: 22,000 St

**01.02.27 Wickelfalzrohr - Übergang 125/100**
Leistung wie zuletzt in vollem Wortlaut beschrieben,
jedoch als Übergangsstück 125/100 mm

Liefern und betriebsfertig montieren.
Menge: 2,000 St

**01.02.28 Wickelfalzrohr - Übergang 180/160**
Leistung wie zuletzt in vollem Wortlaut beschrieben,
jedoch als Übergangsstück 180/160 mm

Liefern und betriebsfertig montieren.
Menge: 1,000 St

**01.02.29 Wickelfalzrohr - Übergang 200/160**
Leistung wie zuletzt in vollem Wortlaut beschrieben,
jedoch als Übergangsstück 200/160 mm

Liefern und betriebsfertig montieren.
Menge: 6,000 St

**01.02.30 Wickelfalzrohr - Übergang 200/180**
Leistung wie zuletzt in vollem Wortlaut beschrieben,
jedoch als Übergangsstück 200/180 mm

Liefern und betriebsfertig montieren.
Menge: 1,000 St

**01.02.31 Wickelfalzrohr - Übergang 224/200**
Leistung wie zuletzt in vollem Wortlaut beschrieben,
jedoch als Übergangsstück 224/200 mm

Liefern und betriebsfertig montieren.
Menge: 3,000 St

**Ausführungsbeschreibung 6 Wickelfalzrohr - T- Stücke**
*Wickelfalzrohr - T- Stücke*
Zulage zur Luftleitung, als Rundrohr für Formstück als T-Stücke. Als Gleichweit- oder Reduzier-T-Stück. Abrechnungsgrundlage ist der Hauptdurchmesser. Wenn die Reduzierung im T-Stück möglich ist, erfolgt keine separate Vergütung einer Reduziermuffe.

Die Angabe DN / DN / DN versteht sich wie folgt:
Eingang / Abgang / Ausgang

Ausführung:
Stahl verzinkt DIN 17 162 Teil 2, Dichtigkeitsklasse: min. C nach EN 12237 mit Steckverbindungen und Gummilippendichtung, Blechdicke min. 0,75 mm, Abgang 90°

Liefern und betriebsfertig montieren.

**01.02.32 Wickelfalzrohr - T-Stücke DN 125/125/125**
Leistung wie zuletzt in vollem Wortlaut beschrieben,
jedoch als T-Stücke DN 125/125/125

Liefern und betriebsfertig montieren.
Menge: 1,000 St

**01.02.33 Wickelfalzrohr - T-Stücke DN 160/125/160**
Leistung wie zuletzt in vollem Wortlaut beschrieben,
jedoch als T-Stücke DN 160/125/160

Liefern und betriebsfertig montieren.
Menge: 2,000 St

**01.02.34 Wickelfalzrohr - T-Stücke DN 160/160/160**
Leistung wie zuletzt in vollem Wortlaut beschrieben,
jedoch als T-Stücke DN 160/160/160

Liefern und betriebsfertig montieren.
Menge: 2,000 St

**01.02.35 Wickelfalzrohr - T-Stücke DN 180/160/180**
Leistung wie zuletzt in vollem Wortlaut beschrieben,
jedoch als T-Stücke DN 180/160/180

Liefern und betriebsfertig montieren.
Menge: 1,000 St

**01.02.36 Wickelfalzrohr - T-Stücke DN 200/160/200**
Leistung wie zuletzt in vollem Wortlaut beschrieben,
jedoch als T-Stücke DN 200/160/200

Liefern und betriebsfertig montieren.
Menge: 2,000 St

**01.02.37 Wickelfalzrohr - T-Stücke DN 224/160/224**
Leistung wie zuletzt in vollem Wortlaut beschrieben,
jedoch als T-Stücke DN 224/160/224

Liefern und betriebsfertig montieren.
Menge: 1,000 St

**Ausführungsbeschreibung 7 Bundkragen an Rechteckkanal**
*Bundkragen an Rechteckkanal*
Zulage zu Luftleitung als Rundrohr für Formstück
als Bundkragen an Rechteckkanal,

Ausführung:
Stahl verzinkt DIN 17 162 Teil 2, Dichtigkeitsklasse: min. C nach EN 12237

Liefern und betriebsfertig montieren.

**01.02.38 Bundkragen DN 80**
Leistung wie zuletzt in vollem Wortlaut beschrieben,
jedoch Bundkragen DN 80

Liefern und betriebsfertig montieren.
Menge: 18,000 St

**01.02.39 Bundkragen DN 100**
Leistung wie zuletzt in vollem Wortlaut beschrieben,
jedoch Bundkragen DN 100

Liefern und betriebsfertig montieren.
Menge: 3,000 St

**01.02.40 Bundkragen DN 200**
Leistung wie zuletzt in vollem Wortlaut beschrieben,
jedoch Bundkragen DN 200

Liefern und betriebsfertig montieren.
Menge: 1,000 St

**01.02.41 Bundkragen DN 224**
Leistung wie zuletzt in vollem Wortlaut beschrieben,
jedoch Bundkragen DN 224

Liefern und betriebsfertig montieren.
Menge: 1,000 St

**01.02.42 Bundkragen DN 560**
Leistung wie zuletzt in vollem Wortlaut beschrieben,
jedoch Bundkragen DN 560

Liefern und betriebsfertig montieren.
Menge: 2,000 St

**Ausführungsbeschreibung 8 Flexibles Rundrohr**
*Flexibles Rundrohr*
Luftleitung als flexibles Rundrohr DIN 24 146 Teil 1,

Ausführung:
Dichtigkeitsklasse: min. C nach EN 12237 Innen- und Außenlage aus Aluminium, einschl. Verbindungen, Dichtungen und Spannbänder.

Liefern und betriebsfertig montieren.

**01.02.43 Flexibles Rundrohr DN 160**
Leistung wie zuletzt in vollem Wortlaut beschrieben.
jedoch Flexibles Rundrohr DN 160

Liefern und betriebsfertig montieren.
Menge: 25,000 m

**Ausführungsbeschreibung 9 Lüftungsrohrschelle für Wickelfalzrohr**
*Lüftungsrohrschelle für Wickelfalzrohr*
Lüftungsrohrschelle mit Schalldämmelement und Anschlussgewinde M8/M10
- Gewinde: M8, M10
- Maximallast - F: 1200 N
- Zulassungen: Schallschutz geprüft
- Brandschutzklasse: B2

Sicherheitsrastverschluss - Einlegen und Befestigen von Rohren mit verschiedenen Durchmessern durch vertikalen Schnellverschluss. Schallschutzeinlage - EPDM-Gummieinlage mit weitem Kantenumgriff. Schallschutzgeprüft nach DIN 4109
Anwendungen
Befestigung von Wickelfalzrohren nach DIN 24145/DIN EN 1506. Oberfläche Sendzimirverzinkt
Klemmschraube M6
Inkl. Kleinmaterial wie Gewindestange (ca. 15 cm), Muttern, Schiebemuttern Unterlegscheiben usw.

**01.02.44 Lüftungsrohrschelle für Wickelfalzrohr DN 80**
Leistung wie zuletzt in vollem Wortlaut beschrieben,
jedoch Lüftungsrohrschelle für Wickelfalzrohr DN 80

Liefern und betriebsfertig montieren.
Menge: 20,000 St

**01.02.45 Lüftungsrohrschelle für Wickelfalzrohr DN 100**
Leistung wie zuletzt in vollem Wortlaut beschrieben,
jedoch Lüftungsrohrschelle für Wickelfalzrohr DN 100

Liefern und betriebsfertig montieren.
Menge: 30,000 St

**01.02.46 Lüftungsrohrschelle für Wickelfalzrohr DN 125**
Leistung wie zuletzt in vollem Wortlaut beschrieben,
jedoch Lüftungsrohrschelle für Wickelfalzrohr DN 125

Liefern und betriebsfertig montieren.
Menge: 20,000 St

**01.02.47 Lüftungsrohrschelle für Wickelfalzrohr DN 160**
Leistung wie zuletzt in vollem Wortlaut beschrieben,
jedoch Lüftungsrohrschelle für Wickelfalzrohr DN 160

Liefern und betriebsfertig montieren.
Menge: 40,000 St

**01.02.48 Lüftungsrohrschelle für Wickelfalzrohr DN 180**
Leistung wie zuletzt in vollem Wortlaut beschrieben,
jedoch Lüftungsrohrschelle für Wickelfalzrohr DN 180

Liefern und betriebsfertig montieren.
Menge: 8,000 St

**01.02.49 Lüftungsrohrschelle für Wickelfalzrohr DN 200**
Leistung wie zuletzt in vollem Wortlaut beschrieben,
jedoch Lüftungsrohrschelle für Wickelfalzrohr DN 200.

Liefern und betriebsfertig montieren.
Menge: 10,000 St

**01.02.50 Lüftungsrohrschelle für Wickelfalzrohr DN 224**
Leistung wie zuletzt in vollem Wortlaut beschrieben,
jedoch Lüftungsrohrschelle für Wickelfalzrohr DN 224

Liefern und betriebsfertig montieren.
Menge: 8,000 St

*Hinweis: Sonstiges*

**01.02.51 Anschluss Wärmepumpe**
Anschluss des vom AN Heizung gelieferten DN 560 Flexrohr an den Bundragen DN 560, zur Abführung der Wärmepumpen Fortluft. Ausführung je WP 1x. Abrechnung Bundkragen über oben aufgeführte Pos.

Liefern und betriebsfertig montieren.
Menge: 2,000 St

**01.02.52 Inspektionsdeckel Luftleitungen, rund bis 315mm**
Inspektionsdeckel mit Einbaurahmen und Dichtung
für runde Luftleitungen, aus Stahl verzinkt,
Deckel oval, Verschluss durch Flügelschrauben.
Für runde Luftleitungen bis 315mm.

Liefern und betriebsfertig montieren.
Menge: 10,000 St

**01.02.53 Inspektionsdeckel Luftleitungen, eckig bis 400 x 300 mm**
Inspektionsdeckel mit Einbaurahmen und Dichtung
für eckige Luftleitungen, aus Stahl verzinkt,
Deckel oval, Verschluss durch Flügelschrauben.
Für eckige Luftleitungen, Inspektionsdeckel bis 400 x 300 mm

Liefern und betriebsfertig montieren.
Menge: 5,000 St

**01.02.54 Befestigungskonstruktion**
Formstahl als Befestigungskonstruktion verzinkt, (auch Fertiglochschienen mit Zubehör) als geschraubte Konstruktion, einschl. Befestigungsmaterialien. Konstruktion besteht aus Schienensystem, Schienenfüße einschließlich Verbindungsschrauben, zur Herstellung von Sonderbefestigungsmöglichkeiten von Wickelfalzrohren und Lüftungskanälen die mit den inkludierten Befestigungskonstruktionen nicht darstellbar sind. Befestigungskonstruktion auf passende Länge funkenflugfrei ablängen.

Anmerkung:
Die Abrechnung erfolgt ausschließlich nur nach schriftlichem Aufmaß / Nachweis und in Gewichtseinheiten aus den Datenblättern.

Liefern und betriebsfertig montieren.
Menge: 200,000 kg

**01.02.55 Bezeichnungsschild 50 x 120 mm**
Bezeichnungsschild,
Farbe und Beschriftung nach Angaben der BL, Beschriftung mehrzeilig, Schild aus mehrschichtigem Kunststoff, gefräst,
ca. Höhe 50 mm (+-10 mm)
ca. Breite 120 mm (+-10 mm)
Anzubringen sind diese direkt an den Leitungen, oder an unmittelbar daneben befindlichen Wänden inkl. aller Befestigungsmaterialien.

Liefern und montieren.
Menge: 10,000 St

**01.02.56 Bezeichnungsschild 120 x 250 mm**
Bezeichnungsschild,
Farbe und Beschriftung nach Angaben der BL, Beschriftung mehrzeilig, Schild aus mehrschichtigem Kunststoff, gefräst,
ca. Höhe 120 mm (+-10 mm)
ca. Breite 250 mm (+-10 mm)
Anzubringen sind diese direkt an den Leitungen, oder an unmittelbar daneben befindlichen Wänden inkl. aller Befestigungsmaterialien.

Liefern und montieren.
Menge: 10,000 St

**01.02.57 Aufkleber Medium**
Aufkleber auf der fertigen Blech- und Kunststoff- Umkleidung, mit Bezeichnung des Mediums und Farbe sowie Pfeilkennzeichnung für die Fließrichtungen.
Außenluft  grün
Zuluft  magenta/blau
Abluft  gelb
Fortluft  orange

Liefern und montieren.
Menge: 20,000 St

#### Bereich 01.03 KANALEINBAUTEILE

**Ausführungsbeschreibung 10 Volumenstromregler konstant, rund**
*Volumenstromregler konstant, rund*
Volumenstromregler in runder Bauform für konstante Volumenstromsysteme, mechanisch selbsttätig ohne Fremdenergie, für Zu- oder Abluft. Bestehend aus dem Gehäuse mit leichtgängig gelagerter Regelklappe, Regelbalg und außenliegender Kurvenscheibe mit Blattfeder.
Besondere Merkmale:
- Mit Dämmschale
- Mechanisch selbsttätig, ohne Fremdenergie
- Reibungsarmer Regelbalg, wirksam auch als
  Dämpfungselement
- Volumenstrom von außen an einer Skala einstellbar
- Hohe Volumenstrom-Genauigkeit
- Lageunabhängig und wartungsfrei
Rohrstutzen passend für Luftleitungen nach DIN EN 1506 bzw. DIN EN 13180, mit Einlegesicke für Lippendichtung. Differenzdruckbereich 20 bis 1000Pa,
Volumenstrombereich 4 : 1.

Gehäuse und Regelklappe aus verzinktem Stahlblech, Gleitlager aus Kunststoff. Regelbalg aus Polyurethane.

Δpst 150 Pa

ohne Regler, ohne Stellantrieb

Der Auslegungsvolumenstrom muss permanent und dauerhaft auf der Skala gekennzeichnet werden.

Der Bieter erklärt, dass er das nachfolgende Fabrikat / Typ anbietet:

Gewähltes Fabrikat :

'.........'
(vom Bieter einzutragen)

Gewählter / Typ :

'.........'
(vom Bieter einzutragen)

(Es ist nur ein Fabrikat / Typ zu benennen. Es ist zwingend erforderlich, dass die Angaben in den dafür vorgesehenen Zeilen vollständig eingetragen werden. Der Nachweis der Gleichwertigkeit ist nach Aufforderung durch den AG durch den Bieter zu erbringen.)

Liefern und betriebsfertig montieren.

**01.03.1 Volumenstromregler konstant, rund DN 80**
Leistung wie zuletzt in vollem Wortlaut beschrieben,
jedoch als Volumenstromregler DN 80
Volumenstrom ca. 40 - 162 m³/h

Liefern und betriebsfertig montieren.
Menge: 19,000 St

**01.03.2 Volumenstromregler konstant, rund DN 100**
Leistung wie zuletzt in vollem Wortlaut beschrieben,
jedoch als Volumenstromregler DN 100
Volumenstrom ca. 70 - 260 m³/h

Liefern und betriebsfertig montieren.
Menge: 1,000 St

**01.03.3 Volumenstromregler konstant, rund DN 125**
Leistung wie zuletzt in vollem Wortlaut beschrieben,
jedoch als Volumenstromregler DN 125
Volumenstrom ca. 126 - 504 m³/h

Liefern und betriebsfertig montieren.
Menge: 2,000 St

**01.03.4 Volumenstromregler konstant, rund DN 160**
Leistung wie zuletzt in vollem Wortlaut beschrieben,
jedoch als Volumenstromregler DN 160
Volumenstrom ca. 216 - 864 m³/h

Liefern und betriebsfertig montieren.
Menge: 1,000 St

**01.03.5 Volumenstromregler konstant, rund DN 200**
Leistung wie zuletzt in vollem Wortlaut beschrieben,
jedoch als Volumenstromregler DN 200
Volumenstrom ca. 250- 1200 m³/h

Liefern und betriebsfertig montieren.
Menge: 1,000 St

**Ausführungsbeschreibung 11 Rohrschalldämpfer rund - 1000 mm lang**
*Rohrschalldämpfer rund - 1000 mm lang*
Rohrschalldämpfer für zuvor beschriebenen Volumenstromregler (variabel und konstant). Geeignet zur Dämpfung von Strömungsgeräuschen, als auch zur Reduzierung der Geräuschübertragung zwischen benachbarten Räumen. Einfügungsdämpfungsmaß gemessen nach DIN EN ISO 7235. Absorptionsmaterial Mineralwolle mit RAL Gütezeichen RAL-GZ 388. Rohrstutzen passend für runde Luftleitungen nach DIN EN 1506 bzw. DIN EN 13180 mit Einlegesicke für Lippendichtung. Gehäuse- Leckluftstrom gemäß DIN EN 12237, Klasse A.

Absorptionsmaterial Mineralwolle nicht brennbar DIN 4102, Baustoffklasse A1. Außenmantel und Innenrohr aus verz. Stahlblech, star.

Packungsdicke  50 mm
Abmessung: Länge  1000 mm
Anschlussvarianten:  Rohrstutzen

Der Bieter erklärt, dass er das nachfolgende Fabrikat / Typ anbietet:

Gewähltes Fabrikat :

'.........'
(vom Bieter einzutragen)

Gewählter / Typ :

'.........'
(vom Bieter einzutragen)

(Es ist nur ein Fabrikat / Typ zu benennen. Es ist zwingend erforderlich, dass die Angaben in den dafür vorgesehenen Zeilen vollständig eingetragen werden. Der Nachweis der Gleichwertigkeit ist nach Aufforderung durch den AG durch den Bieter zu erbringen.)

Liefern und betriebsfertig montieren.

**01.03.6 Rohrschalldämpfer rund DN 80 - 1000 mm**
Leistung wie zuletzt in vollem Wortlaut beschrieben,
jedoch als Schalldämpfer DN 80

Einfügungsdämpfung bei 250 Hz und 1000 mm Baulänge
ca. 15 dB

Liefern und betriebsfertig montieren.
Menge: 19,000 St

**01.03.7 Rohrschalldämpfer rund DN 100 - 1000 mm**
Leistung wie zuletzt in vollem Wortlaut beschrieben,
jedoch als Schalldämpfer DN 100

Einfügungsdämpfung bei 250 Hz und 1000 mm Baulänge
ca. 15 dB

Liefern und betriebsfertig montieren.
Menge: 1,000 St

**01.03.8 Rohrschalldämpfer rund DN 160 - 1000 mm**
Leistung wie zuletzt in vollem Wortlaut beschrieben,
jedoch als Schalldämpfer DN 160

Einfügungsdämpfung bei 250 Hz und-1000 mm Baulänge
ca. 9 dB

Liefern und betriebsfertig montieren.
Menge: 1,000 St

**01.03.9 Rohrschalldämpfer rund DN 200 - 1000 mm**
Leistung wie zuletzt in vollem Wortlaut beschrieben,
jedoch als Schalldämpfer DN 200

Einfügungsdämpfung bei 250 Hz und 1000 mm Baulänge
ca. 8 dB

Liefern und betriebsfertig montieren.
Menge: 1,000 St

**Ausführungsbeschreibung 12 Volumenstromregler variabel, eckig**
*Volumenstromregler variabel, eckig*
Volumenstromregler in rechteckiger Bauform für variable und konstante Volumenstromsysteme, geeignet für Zu- und Abluft. Das Gerät wird einbaufertig geliefert und besteht aus mechanischen Bauteilen sowie werkseitig montierten, verschlauchten und verdrahteten elektronischen Regelkomponenten.

Zur Volumenstrommessung ist ein Differenzdrucksensor mit Mittelwertbildung integriert. Der Sensor verfügt über ca. 3 mm große Messbohrungen, um eine hohe Unempfindlichkeit gegenüber Verschmutzung zu gewährleisten. Die Position der Regelklappen ist durch die Form der Achse von außen erkennbar.

Die Regelklappe ist bei der Auslieferung geöffnet, sodass eine Luftströmung auch ohne aktive Regelfunktion gewährleistet ist.

- Werkseitige Einstellung oder Programmierung und lufttechnische Prüfung
- Volumenstrommessung und -verstellung am Gerät nachträglich möglich
- Regelklappen mit Dichtungsprofilen
- Beidseitig mit Flansch, geeignet für Luftleitungsprofile

Material und Oberfläche- Gehäuse aus verzinktem Stahlblech
- Achsen aus Gestänge verzinktem Stahl
- Regelklappen und Differenzdrucksensor aus Aluminiumprofilen
- Zahnräder aus antistatischem Kunststoff (ABS), temperaturbeständig bis 50 °C
- Gleitlager aus Kunststoff

Technische Daten
- Mindestdruckdifferenz: 5 - 40 Pa
- Maximal zulässige Druckdifferenz: 1.000 Pa
- Leckluftstrom bei geschlossener Regelklappe nach EN 1751, Klasse 3
- Gehäuse- Leckluftstrom nach EN 1751: Klasse C

Anbaugruppe:
Compactregler für Volumenstrom. Regelung eines konstanten oder variablen Volumenstrom- Sollwertes. Elektronischer Regler zur Aufschaltung einer Führungsgröße und Abgriff eines Istwerts zur Einbindung in eine Modbus RTU (Werkseinstellung) oder BACnet MS/TP basierte Gebäudeleittechnik. Istwert auf Nennvolumenstrom bezogen, dadurch vereinfachte Inbetriebnahme und nachträgliche Verstellung

Anwendung:
Dynamischer Transmitter für saubere Luft in raumlufttechnischen Anlagen
Versorgungsspannung: 24 V AC/DC
Stellantrieb: Integriert; langsamlaufend (Laufzeit 120 - 150 s für 90°)
Einbaulage: Beliebig
Schnittstelle/Ansteuerung: Modbus RTU (RS-485), BACnet-MSTP (RS-485), MP-Bus, (analog-Hybrid-Modus), nicht galvanisch getrennt; Terminierung zuschaltbar
Anschluss: Anschlussleitung mit 6 Adern
Schnittstelleinformationen:
Modbus-BACnet-MP-Bus Register
Volumenstrom Soll- und Istwert, Klappenstellung, Fehlerstatus u.a.
Systemanbindung:
- Modbus-RTU / BACnet-MSTP / MP-Bus Anbindung
- Einbindung eines Sensors oder Schaltkontakts in die Modbus-BACnet Schnittstelle
Sonderfunktionen:
Aktivierung Vmin, Vmax, Geschlossen, Offen mittels Modbus-BACnet-MP-Bus Register
Optional aktivierbare Betriebsarten: Open-Loop: Stellantrieb mit Luftvolumenstrommessung
Parametrierung:
- Für VVS-Regelgerät spezifische Parameter werkseitig parametriert
- Betriebswerte Vmin, Vmax werkseitig parametriert
Nachträgliche Anpassung mittels Modbus-BACnet-MP-Bus Registerzugriff oder optionalen Tools: Einstellgerät, PC-Software (jeweils kabelgebunden) möglich, NFC-Bluetooth je nach Serienstand
Auslieferungszustand:
- Elektronischer Regler werkseitig auf Regelgerät montiert
- werkseitige Parametrierung
- Funktionsprüfung unter Luft; mit Aufkleber bescheinigt

Der Bieter erklärt, dass er das nachfolgende Fabrikat / Typ anbietet:

Gewähltes Fabrikat :

'.........'
(vom Bieter einzutragen)

Gewählter / Typ :

'.........'
(vom Bieter einzutragen)

(Es ist nur ein Fabrikat / Typ zu benennen. Es ist zwingend erforderlich, dass die Angaben in den dafür vorgesehenen Zeilen vollständig eingetragen werden. Der Nachweis der Gleichwertigkeit ist nach Aufforderung durch den AG durch den Bieter zu erbringen.)

Liefern und betriebsfertig montieren.

**01.03.10 Volumenstromregler variabel, eckig 400 x 100 mm**
Leistung wie zuletzt in vollem Wortlaut beschrieben,
jedoch als Volumenstromregler variabel, eckig 400 x 100 mm
Volumenstrom ca. 298 - 720 m³/h
ca. 720 m³/h bei 5,0 m/s

Liefern und betriebsfertig montieren.
Menge: 4,000 St

**Ausführungsbeschreibung 13 Schalldämpfer rechteckig**
*Schalldämpfer rechteckig*
Zusatzschalldämpfer in rechteckiger Bauform für Volumenstrom-Regelgeräte zur Reduzierung des Strömungsgeräusches. Schalldämpferkulissen mit strömungsgünstig profilierten Rahmen. Beidseitig zum Anschluss an Luftleitungsprofil 30 mm. Gehäuse-Leckluftstrom nach EN 15727, Klasse A. Geeignet für VDI 2083, Reinraumklasse 3, sowie US-Standard 209E, Klasse 100.

Material und Oberfläche
- Gehäuse und Kulissenrahmen aus verzinktem Stahlblech
- Absorptionsmaterial Mineralwolle

Mineralwolle
- Nach EN 13501, Baustoffklasse A1, nicht brennbar
- RAL-Gütezeichen RAL-GZ 388
- Hygienisch unbedenklich durch hohe Biolöslichkeit, nach TRGS 905 sowie EU-Richtlinie 97/69/EG
- Durch aufkaschiertes Glasseidengewebe vor Abrieb durchströmende Luft bis max. 20 m/s geschützt
- Inert gegenüber Pilz- und Bakterienwachstum

Abmessung Länge 1.000 mm

Der Bieter erklärt, dass er das nachfolgende Fabrikat / Typ anbietet:

Gewähltes Fabrikat :

'.........'
(vom Bieter einzutragen)

Gewählter / Typ :

'.........'
(vom Bieter einzutragen)

(Es ist nur ein Fabrikat / Typ zu benennen. Es ist zwingend erforderlich, dass die Angaben in den dafür vorgesehenen Zeilen vollständig eingetragen werden. Der Nachweis der Gleichwertigkeit ist nach Aufforderung durch den AG durch den Bieter zu erbringen.)

Liefern und betriebsfertig montieren.

**01.03.11 Schalldämpfer rechteckig 400 x 100 mm**
Leistung wie zuletzt in vollem Wortlaut beschrieben, jedoch als Schalldämpfer rechteckig 400 x 100 mm, Baulänge 1000 mm

Einfügungsdämpfung
Hz 63 125 250 500 1k 2k 4k 8k
dB 4 4 9 19 34 34 22 15

Liefern und betriebsfertig montieren.
Menge: 4,000 St

**Ausführungsbeschreibung 14 Kulissenschalldämpfer RLT-Anlage**
*Kulissenschalldämpfer RLT-Anlage*
Kulissenschalldämpfer, bestehend aus einem Gehäuse aus verz. Stahlblech, beidseitig Anschlussrahmen aus Luftkanalprofil, mit eingebauten Kulissen, Absorber: Mineralwolle (biolösl./geprüft nach VDI6022), unbrennbar (A1/EN13501), hydrophob, mit hochfester Glasseidenoberfläche abriebgeschützt bis 20m/s, TL:30m/s, Medium Luft, max.100°C(T)/150°C(TL), Druckstufe N (-500/+1000Pa, Niederdruck)

Der Bieter erklärt, dass er das nachfolgende Fabrikat / Typ anbietet:

Gewähltes Fabrikat :

'.........'
(vom Bieter einzutragen)

Gewählter / Typ :

'.........'
(vom Bieter einzutragen)

(Es ist nur ein Fabrikat / Typ zu benennen. Es ist zwingend erforderlich, dass die Angaben in den dafür vorgesehenen Zeilen vollständig eingetragen werden. Der Nachweis der Gleichwertigkeit ist nach Aufforderung durch den AG durch den Bieter zu erbringen.)

Liefern und betriebsfertig montieren.

**01.03.12 Kulissenschalldämpfer Zuluft - RLT-Anlage**
Leistung wie zuletzt in vollem Wortlaut beschrieben, jedoch als Kulissenschalldämpfer Außenluft.

Volumenstrom: min. 3.845 m³/h
Kulissentyp:  Kammer-Resonanzprinzip
Kulissendicke: min. 100 mm
Breite:  max.  1000 mm
Höhe:  max. 500 mm
Länge gesamt: max. 3.000 mm
Kulissenanzahl : min. 7 Stk.
Kulissenspalt s:  ca. 43 mm
Druckverlust: ca. 46 Pa
Eigenger.LwA: 32 dB(A)

Hz 63 125 250 500 1k 2k 4k 8k
dB 12 22 42 42 50 50 50 45

Liefern und betriebsfertig montieren.
Menge: 1,000 St

**01.03.13 Kulissenschalldämpfer Abluft - RLT-Anlage**
Leistung wie zuletzt in vollem Wortlaut beschrieben, jedoch als Kulissenschalldämpfer Abluft.

Volumenstrom: min. 3.845 m³/h
Kulissentyp:  Kammer-Resonanzprinzip
Kulissendicke: min. 100 mm
Breite:  max. 1.000 mm
Höhe:  max. 500 mm
Länge gesamt: max. 2.000 mm
Kulissenanzahl : min.  Stk.
Kulissenspalt s:  ca. 43 mm
Druckverlust: ca. 35 Pa
Eigenger.LwA: 32 dB(A)

Hz 63 125 250 500 1k 2k 4k 8k
dB 7 15 30 38 46 48 45 39

Liefern und betriebsfertig montieren.
Menge: 1,000 St

**01.03.14 Kulissenschalldämpfer Fortluft - RLT-Anlage**
Leistung wie zuletzt in vollem Wortlaut beschrieben, jedoch als Kulissenschalldämpfer Abluft.

Volumenstrom: min. 3.845 m³/h
Kulissentyp:  Kammer-Resonanzprinzip
Kulissendicke: min. 100 mm
Breite:  max. 600 mm
Höhe:  max. 300 mm
Länge gesamt: max. 1.500 mm
Kulissenanzahl : min. 3 Stk.
Kulissenspalt s:  ca. 100 mm
Druckverlust: ca. 43 Pa
Eigenger.LwA: 43 dB(A)

Hz 63 125 250 500 1k 2k 4k 8k
dB 3 7 14 27 39 41 30 22

Liefern und betriebsfertig montieren.
Menge: 1,000 St

#### Bereich 01.04 LUFTAUSLÄSSE

**Ausführungsbeschreibung 15 Tellerventile**
*Tellerventile*
Tellerventil für Zu- oder Abluft aus Stahlblech zum Einsatz in Zu- und Abluftanlagen. Einschließlich Einbaurahmen. Zur Einstellung der gewünschten Luftmenge durch Drehen der Ventilteller. Luftmengeneinstellung wird durch die Kontermutter gesichert. Frontrahmen RAL 9010 (weiß) Ventilteller RAL 9010 (weiß), in den Einzelpreis ist die Einstellung der vorgegebenen Luftmenge einzurechnen.

Der Bieter erklärt, dass er das nachfolgende Fabrikat / Typ anbietet:

Gewähltes Fabrikat :

'.........'
(vom Bieter einzutragen)

Gewählter / Typ :

'.........'
(vom Bieter einzutragen)

(Es ist nur ein Fabrikat / Typ zu benennen. Es ist zwingend erforderlich, dass die Angaben in den dafür vorgesehenen Zeilen vollständig eingetragen werden. Der Nachweis der Gleichwertigkeit ist nach Aufforderung durch den AG durch den Bieter zu erbringen.)

Liefern und betriebsfertig montieren.

**01.04.1 Tellerventil DN 100**
Leistung wie zuletzt in vollem Wortlaut beschrieben, jedoch als Tellerventil DN 100

Liefern und betriebsfertig montieren.
Menge: 6,000 St

**01.04.2 Tellerventil DN 125**
Leistung wie zuletzt in vollem Wortlaut beschrieben, jedoch als Tellerventil DN 125

Liefern und betriebsfertig montieren.
Menge: 19,000 St

**01.04.3 Tellerventil DN 200**
Leistung wie zuletzt in vollem Wortlaut beschrieben, jedoch als Tellerventil DN 200

Liefern und betriebsfertig montieren.
Menge: 11,000 St

**Ausführungsbeschreibung 16 Lüftungsgitter Kanaleinbau**
*Lüftungsgitter Kanaleinbau*
Lüftungsgitter aus Aluminium in rechteckiger Bauform für Zuluft und Abluft. Frontrahmen in rechteckigem Design. Vorzugsweise für Wand- und Brüstungseinbau, jedoch auch für rechteckige Luftleitungen. Einbaufertige Komponente, bestehend aus Frontrahmen und feststehenden, waagerechten Lamellen. Verdeckte Schraubbefestigung, Klemmfederbefestigung oder Warzenlochung zum Einbau in einen Einbaurahmen oder Befestigung auf der Einbaufläche. Schallleistungspegel des Strömungsgeräusches gemessen nach EN ISO 5135.

Merkmale
- Feststehende Lamellen
- Verdeckte Schraubbefestigung, Klemmfederbefestigung oder Warzenlochung

Material
- Frontrahmen und Lamellen aus Aluminium
- Frontrahmen und Lamellen eloxiert, E6-C-0, naturfarben

Bauform Lamellen:  Gerade
Anbausätze:  Mengeneinstellsatz, Lamellen
  gegenläufig gekuppelt
Einbaurahmen:  Für Frontrahmenbreite
  min. 28 mm
Befestigung:  Klemmfederbefestigung, min.
  28 mm
Oberfläche:  Eloxiert, naturfarben

Der Bieter erklärt, dass er das nachfolgende Fabrikat / Typ anbietet:

Gewähltes Fabrikat :

'.........'
(vom Bieter einzutragen)

Gewählter / Typ :

'.........'
(vom Bieter einzutragen)

(Es ist nur ein Fabrikat / Typ zu benennen. Es ist zwingend erforderlich, dass die Angaben in den dafür vorgesehenen Zeilen vollständig eingetragen werden. Der Nachweis der Gleichwertigkeit ist nach Aufforderung durch den AG durch den Bieter zu erbringen.)

Liefern und betriebsfertig montieren.

**01.04.4 Lüftungsgitter Kanaleinbau 425 x 125 mm**
Leistung wie zuletzt in vollem Wortlaut beschrieben, jedoch als Lüftungsgitter Kanaleinbau

Baugröße:  425 x 125 mm
Volumenstrom:  165 m³/h
Luftart:  Zuluft

Liefern und betriebsfertig montieren.
Menge: 5,000 St

**01.04.5 Lüftungsgitter Kanaleinbau 525 x 125 mm**
Leistung wie zuletzt in vollem Wortlaut beschrieben, jedoch als Lüftungsgitter Kanaleinbau

Baugröße:  525 x 125 mm
Volumenstrom:  288 m³/h
Luftart:  Abluft

Liefern und betriebsfertig montieren.
Menge: 2,000 St

**Ausführungsbeschreibung 17 Deckendiffusoren**
*Deckendiffusoren*
Runde Deckendiffusoren mit Außenrahmen für den deckenbündigen Einbau mit gleichmäßiger, kreisförmiger Luftführung, bestehend aus konzentrisch runden Lamellen und flachem, deckenbündigem Außenrahmen.

Material und Oberflächen
Diffusor:  Stahl, pulverbeschichte
Drosselelement: Schieberdrossel aus Aluminium roh
Drosselelement: Gegenlaufklappe Rahmen aus  Stahlblech verzinkt, Lamellen aus  Aluminium roh
Anschlusskasten: Stahlblech verzinkt

Variante
Variante:  Rund
Bauform:  Flach
Anbausätze:  without damper

Der Bieter erklärt, dass er das nachfolgende Fabrikat / Typ anbietet:

Gewähltes Fabrikat :

'.........'
(vom Bieter einzutragen)

Gewählter / Typ :

'.........'
(vom Bieter einzutragen)

(Es ist nur ein Fabrikat / Typ zu benennen. Es ist zwingend erforderlich, dass die Angaben in den dafür vorgesehenen Zeilen vollständig eingetragen werden. Der Nachweis der Gleichwertigkeit ist nach Aufforderung durch den AG durch den Bieter zu erbringen.)

Liefern und betriebsfertig montieren.

**01.04.6 Deckeckendiffusor, rund 200**
Leistung wie zuletzt in vollem Wortlaut beschrieben, jedoch als Lüftungsgitter Rohreinbau

Baugröße:  200 mm
Luftart:  Zuluft

Liefern und betriebsfertig montieren.
Menge: 8,000 St

#### Bereich 01.05 WETTERSCHUTZGITTER

**Ausführungsbeschreibung 18 Wetterschutzgitter**
*Wetterschutzgitter*
Wetterschutzgitter aus verzinktem Stahlblech, mit Vogelschutzgitter (Maschenweite ca. 10 mm), für Außen- und Fortluft geeignet. Unterste Lamelle als Tropfnase zum Schutz vor Verschmutzung der Fassade ausgeführt. Befestigung verdeckte Ausführung. Kompriband zur Andichtung an Fassade berücksichtigen. Material: Gitter aus verzinktem Stahlblech, Vogelschutz aus verzinktem Stahl. RAL-Farbe nach Wunsch des Bauherrn

Liefern und betriebsfertig montieren.

**01.05.1 Wetterschutzgitter - Außenluft RLT- Anlage**
Leistung wie zuletzt in vollem Wortlaut beschrieben, jedoch als Wetterschutzgitter - Außenluft RLT- Anlage

Breite :  max. 1000 mm
Höhe:  max. 800 mm
Volumenstrom:  3.845 m³/h
Druckverlust:  ca. 5 Pa
Schallleistungspegel:  max. 31 dB(A)
Geschwindigkeit im freien Querschnitt: max. 2,5 m/s

Liefern und betriebsfertig montieren.
Menge: 1,000 St

**01.05.2 Wetterschutzgitter - Fortluft RLT- Anlage**
Leistung wie zuletzt in vollem Wortlaut beschrieben, jedoch als
Wetterschutzgitter - Fortluft RLT- Anlage

Breite :  max. 750 mm
Höhe:  max. 650 mm
Volumenstrom:  1.925 m³/h
Druckverlust:  ca. 4 Pa
Schallleistungspegel:  max. 25 dB(A)
Geschwindigkeit im freien Querschnitt: max. 2,1 m/s

Liefern und betriebsfertig montieren.
Menge: 2,000 St

**01.05.3 Wetterschutzgitter - Außen- und Fortluft Wärmepumpen**
Leistung wie zuletzt in vollem Wortlaut beschrieben, jedoch als Wetterschutzgitter - Außen- und Fortluft Wärmepumpen

Breite :  max. 1000 mm
Höhe:  max. 800 mm
Volumenstrom:  4.600 m³/h
Druckverlust:  ca. 8 Pa
Schallleistungspegel:  max. 35 dB(A)
Geschwindigkeit im freien Querschnitt: max. 3,0 m/s

Liefern und betriebsfertig montieren.
Menge: 2,000 St

#### Bereich 01.06 BRANDSCHUTZKLAPPEN

**Ausführungsbeschreibung 19 Brandschutzklappe, rund**
*Brandschutzklappe, rund*
Runde Brandschutzklappe nach DIN EN 15650, geprüft gemäß DIN EN 1366-2 bei 300 Pa und 500 Pa Unterdruck, mit CE-Kennzeichnung. Die Leistungserklärung (DoP) des Herstellers weist die Einbaubedingungen für Montage in, an oder entfernt von Wänden und Decken gemäß DIN EN 13501-3 nach. Wesentliche Merkmale sind Baugröße, Tragkonstruktion, Bauart, Einbauart und zugehörige Leistungsklassen. Die Brandschutzklappe ist mit einer Auslöseeinrichtung und einem austauschbaren, feuerbeständigen Klappenblatt ausgestattet. Die Einbaulage ist flexibel von 0° bis 360° wählbar. Die Klassifizierung reicht von EI 30 (ve, ho i ? o) S bis EI 120 (ve, ho i ? o) S.

Geeignet zum Nasseinbau
- Geeignet für den Nasseinbau in massiven Wänden, einschließlich kombinierter Montage, Mehrfachbelegung und teilweiser Ausmörtelung.
- Einbau in nichttragenden massiven Wänden mit gleitendem Deckenanschluss möglich.
- Verwendbar in Leichtbau- und Brandwänden mit Metallständer und beidseitiger Beplankung
- Holzständer-, Holzfachwerk- und Vollholzwänden
- Montage in Schachtwänden mit Metallständer und einseitiger Beplankung, auch in kombinierter Form.
- Einsatz in massiven Decken sowie in Betonsockeln auf massiven Decken, inklusive Mehrfachbelegung und kombinierter Montage.
- Geeignet für Hohlkammer-, Hohlstein-, Verbund- und Rippendecken sowie für Kombinationen mit Holzbalkendecken, Vollholzdecken und Leichtbaudecken. Auch für den Einbau in Vollholz-, Holzbalken- und historische Holzbalkendecken verwendbar.

Geeignet zum Trockeneinbau
- Einbau in massive Wände und Decken mit Einbaustein sowie in massive Wände, Leichtbau- und Brandwände mit Metallständerwerk und beidseitiger Beplankung mit Einbausatz.
- Montage an massiven Wänden mit Einbausatz oder entfernt von massiven Wänden und Decken (horizontale Luftleitung) sowie von Leichtbauwänden mit Metallständer und beidseitiger Beplankung mit Einbausatz.
- Verwendbar in massiven Wänden und Decken mit Weichschott sowie in Vollholz- und Holzbalkendecken mit Einbausatz.
- Trockeneinbau ohne Einbausatz in Leichtbauwänden mit Metallständer und beidseitiger Beplankung möglich.
- Installation in Leichtbauwänden mit Metallständer oder Stahlunterkonstruktion und beidseitiger Beplankung mit Einbausatz, sowohl während des Wandaufbaus als auch in bestehender Wandstruktur.
- Einbau in Leichtbau- und Brandwände mit Metallständer, beidseitiger Beplankung und gleitendem Deckenanschluss mit Einbausatz oder mit Weichschott.
- Geeignet für Holzständer- und Holzfachwerkwände mit beidseitiger Beplankung sowie Vollholzwände mit Einbausatz oder Weichschott.
- Montage in Schachtwänden mit oder ohne Metallständer und einseitiger Beplankung mit Einbausatz sowie an Schachtwänden mit denselben Eigenschaften.
- Nutzung in massiven Wänden, Leichtbauwänden mit Metall- und Holzständer, Vollholzwänden und Sandwichpaneelen mit HILTI Brandschutzsteinen CFS-BL (Steinschott).
- Möglichkeit der gemischten Montage mit Kabel- und Rohrdurchführungen (Mischschott) in massiven Wänden, Leichtbauwänden mit Metall- und Holzständer sowie Vollholzwänden (in Deutschland mit bauseitiger Genehmigung).
- Einbau entfernt von massiven Wänden, Leichtbauwänden mit Metall- und Holzständer sowie Vollholzwänden mit Mineralwollisolierungen.

Luftdichtes Gehäuse bis Dichtheitsklasse C gemäß DIN EN 1751, mit geringer Druckdifferenz und Schallleistungspegel. Klappengehäuse aus verzinktem Stahlblech. Klappenblatt aus Spezial-Isolierstoff. Korrosionsschutz gemäß DIN EN 15650 in Verbindung mit DIN EN 60068-2-52 nachgewiesen.
Die Klappe erfüllt die hygienischen Anforderungen gemäß VDI 6022-1, VDI 3803-1, DIN 1946-4, DIN EN 13779 sowie der Ö-Norm H 6020 und H 6021 und den SWKI.
Die Gehäuselänge beträgt 400 mm, geeignet für den direkten Anschluss an Luftleitungen aus nicht brennbaren oder brennbaren Baustoffen.
Die thermische oder thermoelektrische Auslösung erfolgt für 72 °C oder 95 °C (z. B. in Warmluftheizungen) mit Schmelzlot oder thermoelektrisch mit Federrücklaufantrieb, einschließlich Testschalter/Taster und Kontroll-LED.
Ausführungen mit bürstenlosen Federrücklaufantrieben ermöglichen das Öffnen und Schließen der Brandschutzklappe auch bei laufender Lüftungsanlage, unabhängig von der Nenngröße. Diese Ausführungen sind besonders für die Funktionsprüfung oder das tägliche Absperren von Leitungsabschnitten geeignet.

Merkmale
- Leistungserklärung nach Bauproduktenverordnung
- Klassifizierung nach EN 1350-3, bis EI 120 (ve, ho, i harr; o) S
- Zulassung für das Brandverhalten
- Entspricht der europäischen Produktnorm EN 15650
- Brandschutztechnisch geprüft nach EN 1366-2
- Hygienische Anforderung nach VDI 6022 Blatt 1 (07/2011), VDI 3803 (02/2010), DIN 1946 Teil 4 (12/2008) und EN 13779 (09/ 2007) nachgewiesen
- Korrosionsschutz nach EN 15650 in Verbindung mit EN 60068-2-52 nachgewiesen
- Leckluftstrom bei geschlossenem Klappenblatt nach EN 1751, Klasse 3
- Gehäuse-Leckluftstrom nach EN 1751, Klasse C
- Geringe Druckdifferenzen und Schallleistungspegel
- Beliebige Luftrichtung

Material Gehäuse:
- Verzinktes Stahlblech

Material Klappenblatt:
- Spezial- Isolierstoff

Material weitere Bauteile
- Klappenachse aus Edelstahl
- Gleitlager aus Kunststoff
- Dichtungen aus Elastomere

Ausführung:
Gehäuse:  Grundausführung
Ausführungsvariante:  Auslösetemperatur 72°C
Land:  DE
Anbauteile:  Federrücklaufantrieb 230 V
Weiteres Zubehör:  beidseitige Segeltücher

Der Bieter erklärt, dass er das nachfolgende Fabrikat / Typ anbietet:

Gewähltes Fabrikat :

'.........'
(vom Bieter einzutragen)

Gewählter / Typ :

'.........'
(vom Bieter einzutragen)

(Es ist nur ein Fabrikat / Typ zu benennen. Es ist zwingend erforderlich, dass die Angaben in den dafür vorgesehenen Zeilen vollständig eingetragen werden. Der Nachweis der Gleichwertigkeit ist nach Aufforderung durch den AG durch den Bieter zu erbringen.)

Liefern und betriebsfertig montieren.

**01.06.1 Brandschutzklappe, rund DN 100 - Mauerwerk bzw. Betonwand - Wandeinbau**
Leistung wie zuletzt in vollem Wortlaut beschrieben, jedoch als Brandschutzklappe, rund DN 100

Liefern und betriebsfertig montieren.
Menge: 4,000 St

**Ausführungsbeschreibung 20 Brandschutzklappe, eckig**
*Brandschutzklappe, eckig*
Brandschutzklappe entsprechend der europäischen Produktnorm DIN EN 15650 in quadratischer oder rechteckiger Bauform mit zwei großen, werkzeuglos bedienbaren Revisionsöffnungen. Brandschutztechnisch geprüft nach DIN EN 1366-2 (300 Pa und 500 Pa Unterdruck), mit CE- Kennzeichnung. Der Brandschutzklappenhersteller führt mit seiner Leistungserklärung (DoP) den Nachweis der jeweiligen Einbaubedingungen wie z. B. in, vor, an und entfernt von Wänden bzw. Decken, mit den wesentlichen Merkmalen wie Baugröße, Tragkonstruktion, Bauart und Einbauart und den jeweiligen zugehörigen Leistungsklassen nach Klassifizierungsnorm DIN EN 13501-3. Die funktionsfertige Einheit enthält eine Auslöseeinrichtung und ein austauschbares, feuerbeständiges Klappenblatt, das verwendungsabhängig horizontal und vertikal angeordnet werden kann. Verwendungsbedingt klassifiziert von EI 30 (ve, ho i harr; o) S bis EI 120 (ve, ho i harr; o) S.

Gleichwertigkeitskriterien
- Die Leistungserklärung nach Bauproduktenverordnung beschreibt alle CE-zertifizierten Einbauarten incl. der Leistungsklasse bis EI 120 S nach EN 13501-3 sowie die wesentlichen Merkmale von zumindest zulässiger Baugröße und Tragkonstruktion
- Die hygienischen Anforderungen gemäß VDI 6022-1, VDI 3803-1, DIN 1946-4, DIN EN 13779 sowie der Ö-Norm H 6020 und H 6021 und SWKI werden erfüllt
- CE-gekennzeichnet und somit brandschutztechnisch geprüft nach EU-Verordnung 305/2011 und bewertet nach Maschinenrichtlinie 2006/42/EG
- CE-zertifizierter Nasseinbau im Abstand ≥ 60mm zwischen zwei Brandschutzklappen (Flansch an Flansch)
- Kombinierter Nasseinbau mit runden Brandschutzklappen in massive Wände, beidseitig bekleidete Leichtbauwände sowie Schachtwände mit Metallständerwerk mit einseitiger Bekleidung
- Zwei Revisionsöffnungen Ø110 mm, mit Bajonettverschluss (werkzeuglos zu öffnen)
- Druckverlust < 15 Pa bei Referenzgröße 400x200mm und 6m/s Anströmgeschwindigkeit
- Schallleistung < 38 dB (A) bei Referenzgröße 400x200mm und 6m/s Anströmgeschwindigkeit

Nasseinbau
- in Massivwände, Wände aus Gipswandbauplatten, Leichtbauwände, Brandwände, Sicherheitstrennwände und Strahlenschutzwände
- mit Einbausatz für gleitendem Deckenanschluss in Massivwänden
- in Schachtwände mit Metallständer oder Stahlunterkonstruktionen
- in Holzständer- und Holzfachwerkwände, sowie Vollholz- und Brettsperrholzwände
- in und auf Massivdecken und in Kombination mit Holzbalken-, Vollholz- und Moduldecken
- in Vollholz-, Holzbalken- und historischen Holzbalkendecken
- Mehrfachbelegung bis 3 m² Brandschutzklappenfläche in massive Wände und Decken und Leichtbauwände
- Kombinierter Einbau in massive Wände und Decken, Leichtbauwände und Schachtwände
- in Leichtbauwände, Brandwände, Sicherheitstrennwände und Strahlenschutzwände mit Metallständer oder Stahlunterkonstruktionen

Trockeneinbau
- in Leichtbauwände sowie Brandwänden mit Metallständer und beidseitiger Beplankung und gleitendem Deckenanschluss
- in Holzständer- und Holzfachwerkwände, sowie Vollholz- und Brettsperrholzwände
- in Schachtwände mit Metallständer oder Stahlunterkonstruktion sowie Schachtwände ohne Metallständer
- in Vollholz- und Holzbalkendecken
- an und entfernt von massiven Wänden und Decken mit Einbausatz
- entfernt von Leichtbauwänden (Wanddurchführung)

Weichschott
- in massive Wände und Decken
- in Leichtbau-, Brand-, Sicherheitstrenn- und Strahlenschutzwände mit Metallständer oder Stahlunterkonstruktion
- in Holzständer-, Holzfachwerk-, Vollholz- und Brettsperrholzwände

Luftdichtes Gehäuse, bis Dichtheitsklasse C nach DIN EN 1751 mit geringer Druckdifferenz und Schallleistungspegel. Klappengehäuse aus verzinktem Stahlblech, optional verzinktes Stahlblech mit Pulverbeschichtung RAL 7001 oder Edelstahl 1.4301. Klappenblatt aus Spezial-Isolierstoff, optional mit Beschichtung. Korrosionsschutz nach DIN EN 15650 in Verbindung mit DIN EN 60068-2-52 nachgewiesen. Die hygienischen Anforderungen gemäß VDI 6022-1, VDI 3803-1, DIN 1946-4, DIN EN 13779 sowie der Ö-Norm H 6020 und H 6021 und der SWKI werden erfüllt. Gehäuselängen 305 mm oder 500 mm mit 30 mm (L = 500 mm) Anschlussflansche zum Anschluss an Luftleitungen aus nicht brennbaren oder brennbaren Baustoffen. Thermische Auslösung für 72 °C oder 95 °C (Warmluftheizungen) mit Schmelzlot oder thermoelektrisch mit Federrücklaufantrieb, Testschalter/Taster und Kontroll-LED. Die Ausführungen mit bürstenlosen Federrücklaufantrieben zum Öffnen und Schließen der Brandschutzklappe, auch bei laufender Lüftungsanlage, unabhängig von der Nenngröße, sind insbesondere zur Funktionsprüfung oder dem täglichen Absperren von Leitungsabschnitten geeignet. Nachrüstung von Federrücklaufantrieben ohne Modifizierung des Gestänges von außen möglich. Explosionsgeschützte Ausführungen für die Zonen 1, 2, 21 und 22 mit Endschalter oder mit Federrücklaufantrieb.

Merkmale
- Leistungserklärung nach europäischer Bauproduktenverordnung
- Klassifizierung nach EN 13501-3, bis EI 120 (ve, ho i harr; o) S
- Entspricht der europäischen Produktnorm EN 15650
- Brandschutztechnisch geprüft nach EN 1366-2
  (300 Pa und 500 Pa Unterdruck)
- Zertifizierter Nasseinbau mit reduzierten Abständen von
  40 mm zu tragenden Bauteilen bzw. 60 mm zwischen zwei Brandschutzklappen (Flansch an Flansch)
- Umlaufende Spaltmaße im Nasseinbau mit Mörtel bis zu
  225 mm zulässig
- Zwei Revisionsöffnungen mit Bajonettverschluss zur Einhandbedienung
- Hygienische Anforderungen gemäß VDI 6022-1, VDI 3803-1, DIN 1946-4, DIN EN 13779 sowie der Ö-Norm H 6020 und
  H 6021 und der SWKI werden erfüllt
- Korrosionsschutz nach EN 15650 in Verbindung mit
  EN 60068-2-52 nachgewiesen
- Leckluftstrom bei geschlossenem Klappenblatt nach
  EN 1751, Klasse 2
- Gehäuse-Leckluftstrom nach EN 1751, Klasse C; (B + H)
  ≤ 700, Klasse B
- Geringe Druckdifferenzen und Schallleistungspegel
- Beliebige Luftrichtung
- Integration in die Gebäudeleittechnik mit dem internationalen Standard Brandschutzklappensystem nach IEC 62026-2 mit AS-Interface ist möglich

Material Gehäuse:
- Verzinktes Stahlblech

Material Klappenblatt
- Spezial-Isolierstoff

Weitere Bauteile
- Klappenachsen und Antriebsgestänge verzinkt bzw. bei Ausführung -1 und -2 Edelstahl
- Gleitlager aus Kunststoff
- Dichtungen aus EPDM und TPE

Ausführung
Gehäusevariante:  Standardausführung
Auslösetemperatur:  Auslösetemperatur 72°C
DE  Land: Deutschland
Länge:  300 - 500 mm
Anbauteile:  Federrücklaufantrieb 230 V AC
Weiteres Zubehör:  beidseitige Segeltücher

Erforderliche Anbausätze sind zu berücksichtigen

Der Bieter erklärt, dass er das nachfolgende Fabrikat / Typ anbietet:

Gewähltes Fabrikat :

'.........'
(vom Bieter einzutragen)

Gewählter / Typ :

'.........'
(vom Bieter einzutragen)

(Es ist nur ein Fabrikat / Typ zu benennen. Es ist zwingend erforderlich, dass die Angaben in den dafür vorgesehenen Zeilen vollständig eingetragen werden. Der Nachweis der Gleichwertigkeit ist nach Aufforderung durch den AG durch den Bieter zu erbringen.)

Liefern und betriebsfertig montieren.

**01.06.2 Brandschutzklappe, eckig - 200 x 100 Mauerwerk bzw. Betonwand - Wandeinbau**
Leistung wie zuletzt in vollem Wortlaut beschrieben, jedoch als Brandschutzklappe, eckig 200 x 100 mm

Liefern und betriebsfertig montieren.
Menge: 2,000 St

**01.06.3 Brandschutzklappe, eckig - 250 x 100 Mauerwerk bzw. Betonwand - Wandeinbau**
Leistung wie zuletzt in vollem Wortlaut beschrieben, jedoch als Brandschutzklappe, eckig 250 x 100 mm

Liefern und betriebsfertig montieren.
Menge: 2,000 St

**01.06.4 Brandschutzklappe, eckig - 600 x 300 Mauerwerk bzw. Betonwand - Wandeinbau**
Leistung wie zuletzt in vollem Wortlaut beschrieben, jedoch als Brandschutzklappe, eckig 600 x 300 mm

Liefern und betriebsfertig montieren.
Menge: 1,000 St

**01.06.5 Brandschutzklappe, eckig - 800 x 100 Mauerwerk bzw. Betonwand - Wandeinbau**
Leistung wie zuletzt in vollem Wortlaut beschrieben, jedoch als Brandschutzklappe, eckig 800 x 100 mm

Liefern und betriebsfertig montieren.
Menge: 6,000 St

*Hinweis: Verschließen von Fugen um Brandschutzklappen*
Verschließen von Fugen um Brandschutzklappen und Ventilen in Wänden und Decken mit Brandschutzmörtel MG III, an schwer zugänglichen Stellen hohlraumfreies Verpressen mittels Spezialmörtelpumpe, Hochdruckschläuche und Lanzen, Schottoberfläche schalungsrauh, erforderliches Schalungsmaterial ist einzurechnen.

Ermittlung der Maße/Menge gem. DIN 18421 Punkt 5.2.2
Das zu verschließende Volumen wird gem. nachfolgender Positionen abgerechnet.

Bemerkung:
Das verwendete Material muss der Mörtelgruppe III nach DIN 1053 entsprechen und die Überwachung des Herstellerwerkes nach DIN 18557 muss nachgewiesen werden. Brennbare oder andere Fugenfüllungen, die nicht dem Zulassungsbescheid der Brandschutzklappen entsprechen sind restlos zu entfernen.

Je Durchführung ist eine Aufmaßskizze zu erstellen und den Abrechnungsunterlagen beizulegen. Die Skizze muss folgenden Informationen beinhalten:
- Durchbruchsgröße - Länge x Breite / Durchmesser in cm
- Durchgeführtes Medium - Länge x Breite / Durchmesser in cm
- Wand-/Deckenstärke - Tiefe in cm

**01.06.6 Verschließen von Fugen um Brandschutzklappen - bis 5 cm**
Leistung wie zuletzt in vollem Wortlaut beschrieben, jedoch Verschließen von Fugen um Brandschutzklappen

Fugenstärke  bis ca. 5 cm
Wand-/Deckendicke bis ca. 24 cm

Liefern und betriebsfertig montieren.
Menge: 20,000 m

**01.06.7 Verschließen von Fugen um Brandschutzklappen - 5 cm bis 10 cm**
Leistung wie zuletzt in vollem Wortlaut beschrieben, jedoch Verschließen von Fugen um Brandschutzklappen

Fugenstärke  5 - 10 cm
Wand-/Deckendicke bis ca. 24 cm

Liefern und betriebsfertig montieren.
Menge: 25,000 m

**01.06.8 Stückzulage zum Verschließen der Fuge - Wandmontage**
Stückzulage zum Verschließen der Fuge um Brandschutzklappen, die in Wänden eingebaut wurden.

Vorstehende Leistung vollständig erbringen.
Menge: 15,000 St

**01.06.9 Bezeichnungsschild Brandschutzklappe**
Bezeichnungsschild Brandschutzklappe,
Farbe und Beschriftung nach Angaben der BL TGA, Farbe der Planung rot. Beschriftung mehrzeilig, Schild aus mehrschichtigem Kunststoff, gefräst, rund.
Durchmesser min. 40 mm
Angebracht werden diese in unmittelbarer Nähe zur Brandschhutzklappe. Bei Abhangdecken unterhalb der Abhangdecke. Befestigung an ortsunveränderlichen Bauteilen wie Wänden und Geschossdecken inkl. aller Befestigungsmaterialien.

Liefern und montieren.
Menge: 15,000 St

#### Bereich 01.07 WÄRMEDÄMMUNG LÜFTUNG

*Hinweis: Hinweis Wärmedämmung*
Bei der Kalkulation ist zu beachten, dass die Mindestabstände nach DIN 4140 nicht immer eingehalten werden können. Die Abstände liegen bauseits bedingt z. Teil bei ca. 3-5 cm. Luftleitungen müssen ggf. vor der Montage isoliert werden. Der Mehraufwand für die Montage ist mit in den Einheitspreisen einzukalkulieren.

**Ausführungsbeschreibung 21 Mineralwolldämmung - Luftleitungen**
*Mineralwolldämmung - Luftleitungen*
Wärmedämmung DIN 4140 Teil 1 an Luftleitungen, Mediumtemperatur bis 40 Grad Celsius, Umgebungstemperatur bis 35 Grad Celsius, Dämmung aus nichtbrennbaren Stoffen DIN 4102 Teil 1 Baustoffklasse A, auf der Außenfläche eckiger Luftleitungen aus feuerverzinktem Stahl DIN 17 162 Teil 1, in Zentralen und Gebäuden,

Wärmeleitfähigkeit 0,035 W/m²*K, bei einer Mitteltemperatur von 10 Grad Celsius, mit Aluminiumfolie kaschiert, Mindestdicke 0,05 mm, vollflächig verkleben einschl. Längs- und Rundstöße, Dämmschicht min. 30 mm dick.

Liefern und betriebsfertig montieren.

**01.07.1 Mineralwolldämmung - Luftleitungen L2**
Leistung wie zuletzt in vollem Wortlaut beschrieben,
jedoch Dämmung an Luftleitung
Nennmaß 500 bis 1000 mm größte Kantenlänge.

Liefern und betriebsfertig montieren.
Menge: 20,000 m2

**01.07.2 Mineralwolldämmung - Luftleitungen L3**
Leistung wie zuletzt in vollem Wortlaut beschrieben,
jedoch Dämmung an Luftleitung
Nennmaß 1000 bis 1500 mm größte Kantenlänge.

Liefern und betriebsfertig montieren.
Menge: 10,000 m2

**01.07.3 Mineralwolldämmung - Luftleitungen F2**
Leistung wie zuletzt in vollem Wortlaut beschrieben,
jedoch Dämmung an Formstück für Luftleitung
Nennmaß 500 bis 1000 mm größte Kantenlänge
(Bogen, Übergang,Abzweig etc).

Liefern und betriebsfertig montieren.
Menge: 20,000 m2

**01.07.4 Mineralwolldämmung - Luftleitungen F3**
Leistung wie zuletzt in vollem Wortlaut beschrieben,
jedoch Dämmung an Formstück für Luftleitung
Nennmaß 1000 bis 1500 mm größte Kantenlänge
(Bogen, Übergang,Abzweig etc).

Liefern und betriebsfertig montieren.
Menge: 10,000 m2

**Ausführungsbeschreibung 22 Weichschaumdämmung**
*Weichschaumdämmung*
Außen- und Fortluftkanäle/-leitungen werden mit Weichschaumdämmung gedämmt.

Kältedämmung nach DIN 4140 an Luftleitungen und Formteilen.

Mediumtemperatur bis  -12 bis 36 Grad Celsius,
Umgebungstemperatur bis  40 Grad Celsius,
Umgebungsfeuchte max  80 % rel. Feuchte
Dämmung aus schwerentflammbaren Stoffen DIN 4102 Teil 1 Baustoffklasse B1, S2

Auf der Aussenfläche runde und eckige Luftleitungen aus feuerverzinktem Stahl DIN EN 1505, in Gebäuden, Höhe der Leitung über Standfläche bis 4,5 m,

Die Dämmung besteht aus:
Platten aus geschlossen zelligem Weichschaum,
Wärmeleitfähigkeit 0,037 W/m²*K,
bei einer Mitteltemperatur von 10 Grad Celsius,
als Dampfbremse,
vollflächig verkleben einschl. Längs- und Rundstöße,
Dämmschicht 19 mm dick.

Liefern und montieren.

**01.07.5 Weichschaumdämmung - Luftleitungen L2**
Leistung wie zuletzt in vollem Wortlaut beschrieben,
jedoch Weichschaumdämmung an Luftleitungen (rund und eckig) Dämmstärke 19 mm B1, S2.
Nennmaß 500 bis 1000 mm größte Kantenlänge.

Liefern und betriebsfertig montieren.
Menge: 50,000 m²

**01.07.6 Weichschaumdämmung - Luftleitungen L3**
Leistung wie zuletzt in vollem Wortlaut beschrieben,
jedoch Weichschaumdämmung an Luftleitungen (rund und eckig) Dämmstärke 19 mm B1, S2.
Nennmaß 1000 bis 1500 mm größte Kantenlänge.

Liefern und betriebsfertig montieren.
Menge: 10,000 m²

**01.07.7 Weichschaumdämmung - Formteilen F2**
Leistung wie zuletzt in vollem Wortlaut beschrieben,
jedoch Weichschaumdämmung an Formteilen (rund und eckig) Dämmstärke 19 mm B1, S2
Nennmaß 500 bis 1000 mm größte Kantenlänge.

Liefern und betriebsfertig montieren.
Menge: 20,000 m²

**01.07.8 Weichschaumdämmung - Formteilen F3**
Leistung wie zuletzt in vollem Wortlaut beschrieben,
jedoch Weichschaumdämmung an Formteilen (rund und eckig) Dämmstärke 19 mm B1, S2
Nennmaß 1000 bis 1500 mm größte Kantenlänge.

Liefern und betriebsfertig montieren.
Menge: 20,000 m²

**Ausführungsbeschreibung 23 Verschließen von Fugen und Restspalte**
*Verschließen von Fugen und Restspalte*
Verschließen von Fugen bzw. Restspalten um Rohrleitungen in einem Durchbruch oder Kernbohrung mit Steinwolle zum Ausstopfen. Schmelzpunkt der Steinwolle größer als 1000 Grad Celsius, Brandverhalten Klasse A2 DIN 4102-1, nichtbrennbar. Abgerechnet wird nach laufende Meter ausgestopftem Ringspalt.Eine schriftliche Dokumentation der verstopften Durchbrüche ist der Rechnung beizulegen.

**01.07.9 Verschließen von Fugen und Restspalte - bis 5 cm**
Leistung wie zuletzt in vollem Wortlaut beschrieben, jedoch Verschließen von Fugen und Restspalte

Fugenstärke  bis ca. 5 cm
Wanddicke  bis ca. 24 cm

Liefern und betriebsfertig montieren.
Menge: 5,000 m

**01.07.10 Verschließen von Fugen und Restspalte - 5 cm bis 10 cm**
Leistung wie zuletzt in vollem Wortlaut beschrieben, jedoch Verschließen von Fugen und Restspalte

Fugenstärke  5 cm bis 10 cm
Wanddicke  bis ca. 24 cm

Liefern und betriebsfertig montieren.
Menge: 7,500 m

**01.07.11 Verschließen von Fugen und Restspalte - Wandmontage**
Stückzulage zum Verschließen von Fugen und Restspalte in Wänden. Je Durchführung ist eine Aufmaßskizze zu erstellen und den Abrechnungsunterlagen beizulegen. Die Skizze muss folgenden Informationen beinhalten:
- Durchbruchsgröße - Länge x Breite / Durchmesser
- Durchgeführtes Medium - Länge x Breite / Durchmesser
- Wandstärke - Tiefe

Vorstehende Leistung vollständig erbringen.
Menge: 10,000 St

### Titel 02 KÄLTETECHNIK

#### Bereich 02.01 KÄLTETECHNIK

**02.01.1 Klimagerät Inneneinheit**
Geräteaufbau Innengeräte Mini Kassette:
Gehäuse aus schlagfestem Kunststoff.

Technische Daten:
Kälteleistung:  min. 2.6 kW
Energieeffizienz kühlen / Klasse: ca. SEER 7.1: A++
Energieeffizienz heizen / Klasse: ca. SCOP 4.3: A+
Ventilatorstufen:  min. 4
Luftmenge :  max. 480 m³/h
Schalldruckpegel (Lo/Hi):  ca. 25 / 28 / 31 dB(A) (gemessen in 1 Meter Abstand in einem schalltoten Raum)
Schallleistungspegel:  ca. 48 dB(A)
Abmessungen (HxBxT):  ca. 250x575x575 mm
Gerätegewicht:  ca. 11,4 kg
Kältemittel:  R32

Digital Inverter, selbstreinigend
Kühlen, Heizen, Entfeuchten, Ventilieren
Inklusive Kabelfernbedienung mit Echtzeit-, Tages- und Wochentimer und Raumtemperaturfühler - ON - OFF
Automatischer Betriebsartenwechsel
Luftansaug nicht sichtbar
4 Ventilatorstufen
Auto-Restart
Antibakteriell und antiallergie beschichteter Wärmetauscher
Gerät Farbton weiß RAL 9010
Kältemittel R32
Verdampfer aus CU-Rohr mit aufgepressten Aluminiumlamellen. Elektronische Regelung mit mikroprozessorgesteuertem Betriebsablauf für Klimakomfort. Schaltkontrolle über Kabelfernbedienung mit Echtzeit-, Tages- und Wochentimer und Raumtemperaturfühler.
Verkabelung inkl. Leitungsabdeckung bis 5m sind mit zu kalkulieren.

Leitungslänge (max.) 25 m, Höhenunterschied (max.) 10 m

Der Bieter erklärt,dass er das nachfolgende Fabrikat / Typ anbietet:

Gewähltes Fabrikat :

'..........'
(vom Bieter einzutragen)

Gewählter / Typ :

'..........'
(vom Bieter einzutragen)

(Es ist nur ein Fabrikat / Typ zu benennen. Es ist zwingend erforderlich, dass die Angaben in den dafür vorgesehenen Zeilen vollständig eingetragen werden. Wenn einzelne Angaben fehlen, bzw. Mehrfachnennungen erfolgen, kann dies zum Ausschluss von der Wertung führen. Der Nachweis der Gleichwertigkeit ist nach Aufforderung durch den AG durch den Bieter zu erbringen.)

Liefern und betriebsfertig montieren.
Menge: 1,000 St

**02.01.2 Klimagerät Außeneinheit**
Geräteaufbau Außengerät:
Wetterfestes Stahlblechgehäuse auf verwindungsfreiem Grundrahmen. Verflüssiger aus CU-Rohr mit aufgepressten Aluminiumlamellen. Rollkolbenverdichter mit 8-poligen Kompressormotor für leisen Betrieb. Schwingungsgedämpft. Mit integriertem Wicklungsschutz. Laufruhiger Axialventilator, direkt angetrieben, elektronisch ausgewuchtet. Kältesystem werkseitig mit Sicherheitskältemittel R32 vorgefüllt.

Technische Daten Außengerät:
Kälteleistung:  1,1 - 3,40 kW
Spannungsversorgung:  220 - 240/1/50 V/Ph/Hz
Schalldruckpegel:  max. 47 dB(A) (gemessen in 1 Meter Abstand in einem schalltoten Raum)
Schallleistungspegel:  max. 59 dB(A)
Abmessungen (HxBxT):  ca. 548x790x285 mm
Gewicht:  ca. 33 kg
Nennleistung, kühlen / heizen:  ca. -20/24°C / -15/50°C
Absicherung:  max. 16 A
Kältemittel:  R32
Anzahl der Innengeräte:  1

Kältemittelleitungsdurchmesser:
Flüssigkeitsleitung:  1x  1/4 Zoll
Sauggasleitung:  1x 3/8 Zoll

Leitungslänge (max.) 25 m, Höhenunterschied (max.) 10 m

Der Bieter erklärt,dass er das nachfolgende Fabrikat / Typ anbietet:

Gewähltes Fabrikat :

'..........'
(vom Bieter einzutragen)

Gewählter / Typ :

'..........'
(vom Bieter einzutragen)

(Es ist nur ein Fabrikat / Typ zu benennen. Es ist zwingend erforderlich, dass die Angaben in den dafür vorgesehenen Zeilen vollständig eingetragen werden. Wenn einzelne Angaben fehlen, bzw. Mehrfachnennungen erfolgen, kann dies zum Ausschluss von der Wertung führen. Der Nachweis der Gleichwertigkeit ist nach Aufforderung durch den AG durch den Bieter zu erbringen.)

Liefern und betriebsfertig montieren.
Menge: 1,000 St

**02.01.3 Dämpfungssockel**
Dämpfungssockel für vorbeschriebene Außeneinheit
Dämpfungssockel inkl. Montageschiene aus recyceltem Kautschuk mit Aluminiumprofil inkl. Komfortschraubensatz.
Pro Sockel bestehend aus:
2x Dämpfungssockel
2x Bolzenschrauben und 2x Muttern
Maße
Länge:  ca. 600 mm
Breite:  ca. 180 mm
Höhe:  ca. 95 mm

Liefern und betriebsfertig montieren.
Menge: 1,000 St

**02.01.4 Kälteleitung Flüssig/Gas 1/4*3/8 Zoll**
1/4*3/8 Zoll
Kupferleitung Isoliert
schwer entflammbar, M-1 zertifiziert
einschließlich Befestiungsmaterial wie Schellen, Gewindestangen und Metalldübel

Liefern und betriebsfertig montieren.
Menge: 25,000 m

**02.01.5 Gewebeschlauch**
Gewebeschlauch, 1/2", durchsichtig,
für den Anschluss der Kondensatpumpen,
einschl. Kleinmaterialien (Befestigungen,
Schlauchschellen etc.)

Liefern und betriebsfertig montieren.
Menge: 25,000 m

**02.01.6 Betriebsfüllung R32**
Betriebsfüllung des zuvor beschriebenen Rohrnetzes und der Anlagenkomponenten mit Kältemittel R32.
Evakuieren des Systems, Dichtigkeitsprobe, Betriebsfüllung mit Sicherheitskältemittel R32 und Öl, sowie Beschriftung des Rohrsystems nach DIN 2405. Abrechnung erfolgt über kg Kältemittel

Liefern und betriebsfertig ausführen.
Menge: 1,500 kg

**02.01.7 Brandschutz Wanddurchführung**
Herstellen einer feuerbeständigen Kabelabschottung zur gemeinsamen bzw. einzelnen Durchführung von Kabeln und Rohren brennbar und nicht brennbar. Feuerwiderstandsklasse EI/E 15-120, liefern und fachgerecht montieren mit der bauaufsichtlich zugelassenen Kombiabschottung "Brandschutzschaum Kombi" bestehend aus einem 2-Komponenten-Polyurethanschaumsystem aus der Kartusche, intumeszierend. Die Nachinstallation von Kabeln und Rohren muss mit geringem Aufwand möglich sein.

Liefern und betriebsfertig montieren.
Menge: 2,000 St

**02.01.8 Bezeichnungsschild**
Bezeichnungsschild,
Farbe und Beschriftung nach Angaben des AG, Beschriftung mehrzeilig, Schild aus mehrschichtigem Kunststoff, gefräst,
Höhe 50 mm (+-10 mm)
Breite 120 mm (+-10 mm)
Angebracht werden diese an den Vor- und Rücklaufleitungen am Verteiler inkl. Befestigungsmaterial

Liefern und montieren.
Menge: 2,000 St

### Titel 03 KERNBOHR- UND STEMMARBEITEN

#### Bereich 03.01 KERNBOHR- UND STEMMARBEITEN

*Hinweis: Kernbohrungen*
Kernbohrungen sind ausschließlich mit dem maximal erforderlichen Durchmesser einschl. des für den Brandschutz bzw. Schallschutz erforderlichen Abmessungen auszuführen. Werden größere Bohrungsdurchmesser als erforderlich ausgeführt, erfolgt keine Vergütung. Der Bauherr wird diese Schäden zu Lasten der Verursacher beseitigen lassen. Schadensersatzansprüche bleiben ausdrücklich vorbehalten. Bei allen Arbeiten, insbesondere bei den Kernbohrungen, wird ausdrücklich darauf hingewiesen, dass alle bauseits vorhandenen Einrichtungsgegenstände zu schützen sind. Beiden Bohrarbeiten ist darauf zu achten, dass statisch relevante Bauteile nicht durchbohrt werden. Freigaben zur erstellung von Kernbohrungen sind vom Statiker einzuholen. Bei den Kernbohrarbeiten sind alle erforderlichen Maßnahmen zur Vermeidung von Schäden zu treffen. Hierbei ist besonders darauf zu achten, dass kein Wasser in andere Baubereiche gelangt. Einschließlich Anzeichnen der Bohrpunkte und Einmessen. Einrichtung und Räumen der Baustelle und Reinigen des Arbeitsbereiches vor Verlassen des Arbeitsplatzes. Ebenfalls zu berücksichtigen ist der Aufbau und das Ansetzen des Kernbohrgerätes für Wand oder Deckenbohrungen, einschl. aller Nebenarbeiten wie Haltebohrungen und Dübel sowie Wasseranschlüsse.

Die Kosten hierfür sind in die Einheitspreise
einzurechnen.

**03.01.1 Erstellen von Kernb. Ansetzen vom Gerät**
Aufbau und Ansetzen des Kernbohrgerätes
für Wand- oder Deckenbohrungen,
einschl. aller Nebenarbeiten wie Haltebohrungen
und Dübel sowie Wasseranschlüsse.

Pro Kernbohrung ist eine Durchtrennung von
Bewehrungsstahl bis 2 cm² Schnittfläche zu kalkulieren.

Darüber hinaus vorhandener Bewehrungsstahl wird über die folgende Zuschlagsposition berücksichtigt.

Vorgenannte Leistung vollständig erbringen.
Menge: 10,000 St

**03.01.2 Zuschlagsposition Kernbohrungen**
Durchschneiden von Bewehrungsstahl über 2 cm²
Schnittfläche als Zuschlagsposition der zuvor
beschriebenen Kernbohrungen.

Vorgenannte Leistung vollständig erbringen.
Menge: 5,000 cm²

**Ausführungsbeschreibung 24 Kernbohrung**
*Kernbohrung*
lfdm. Kernbohrung durch Stahlbetonwände oder -decken, sowie Mauerwerkswänden herstellen.

**03.01.3 Kernbohrung bis 100 mm**
Leistung wie zuvor in vollem Wortlaut beschrieben,
jedoch Durchmesser bis 100 mm.
Menge: 0,500 m

**03.01.4 Kernbohrung bis 200 mm**
Leistung wie zuvor in vollem Wortlaut beschrieben,
jedoch Durchmesser 101 bis 200 mm.
Menge: 1,500 m

**03.01.5 Kernbohrung bis 300 mm**
Leistung wie zuvor in vollem Wortlaut beschrieben,
jedoch Durchmesser 201 bis 300 mm.
Menge: 0,500 m

**03.01.6 Kernbohrung bis 400 mm**
Leistung wie zuvor in vollem Wortlaut beschrieben,
jedoch Durchmesser 301 bis 400 mm.
Menge: 0,500 m

**Ausführungsbeschreibung 25 Herstellen von Trockenbau Öffnungen**
*Herstellen von Trockenbau Öffnungen*
Herstellen von Öffnungen in bauseits gestellten Trockenbauwänden zur Verlegung von Leitungen.
Runder oder eckiger Ausschnitt. Maßangabe Durchmesser oder längste Kantenlänge. Öffnen und Entsorgen der Trockenbauwand gem. Abstimmung mit BL Hochbau und TGA.

**03.01.7 Herstellen von Trockenbau Öffnungen bis 100 mm**
Leistung wie zuvor in vollem Wortlaut beschrieben,
jedoch rund oder eckig. Durchmesser oder größte Kantenlänge
bis 100 mm.

Vorgenannte Leistung vollständig erbringen.
Menge: 2,000 St

**03.01.8 Herstellen von Trockenbau Öffnungen bis 150 mm**
Leistung wie zuvor in vollem Wortlaut beschrieben,
jedoch rund oder eckig. Durchmesser oder größte Kantenlänge
bis 150 mm.

Vorgenannte Leistung vollständig erbringen.
Menge: 2,000 St

**03.01.9 Herstellen von Trockenbau Öffnungen bis 200 mm**
Leistung wie zuvor in vollem Wortlaut beschrieben,
jedoch rund oder eckig. Durchmesser oder größte Kantenlänge
bis 200 mm.

Vorgenannte Leistung vollständig erbringen.
Menge: 2,000 St

**03.01.10 Herstellen von Trockenbau Öffnungen bis 250 mm**
Leistung wie zuvor in vollem Wortlaut beschrieben,
jedoch rund oder eckig. Durchmesser oder größte Kantenlänge
bis 250 mm.

Vorgenannte Leistung vollständig erbringen.
Menge: 2,000 St

### Titel 04 STUNDENLOHN- UND REVISIONSARBEITEN, SONSTIGES

#### Bereich 04.01 SONSTIGES

**04.01.1 Leitern und Rollgerüste**
*** Pauschalposition
Gestellung von Leitern und Rollgerüst mit Gummirollen, für Montagearbeiten für Höhen wie in den Vorbemerkungen beschrieben. Liefern und während der Baustellenzeit vorhalten.
Die wirtschaftlich, effiziente Verwendung von geliehenen Gerüsten o.ä. ist vom AN selbstständig zu koordinieren. Mehrfaches Auf- und Abbauen ist im EP zu berücksichtigen. Leitern und Rollgerüst gem. BG-Bestimmungen mit Rückenschutz und Steigleitern.
Menge: 1,000 psch

**04.01.2 Prüfen der bauseits angelegten Durchbrüche**
*** Pauschalposition
Vor Montagebeginn sind die bauseits erstellten Wand- und Deckendurchbrüche durch den AN an Hand der erstellten Montageplanung, sowie der zur Verfügung gestellten Schlitz- und Durchbruchsplanung zu prüfen.
Festgestellte Abweichungen sind der Bauleitung TGA sowie Bauleitung Hochbau mitzuteilen und schriftlich zu dokumentieren. Die anschließende Überarbeitung der Durchbrüche erfolgt dann durch den Ersteller, sofern nichts anderes vereinbart wird.
Menge: 1,000 psch

**04.01.3 Dokumentation Bautagebuch**
*** Pauschalposition
Arbeitstägliche Führung eines Bautagebuches über den gesamten Ausführungszeitraum. Nachfolgende Angaben sind im Bautagebuch aufzuführen:
- Name der Baumaßnahme (Anschrift, Projektname,)
- Namen der auf der Baustelle eingesetzten Personen getrennt nach:
  1. Funktionen
  2. der ausgeführten Arbeiten
  3. Arbeitszeiten
  4. Anfang und Ende von Stundenlohnarbeiten
- Lieferungen
- Baufortschritt (Fotodokumentation)
- Witterungsgrößen
- besondere Vorkommnisse
- Einsatz von Großgerät

Besondere Angaben:
- Notwendigkeit, Beantragung und Genehmigung etwaiger Abweichungen von den ausgehändigten Bauzeichnungen
- Alle Umstände aus denen Schadenersatzansprüche oder das Recht zur Kündigung des Vertrages hergeleitet werden können
- Unterbrechung und Verzögerung der Arbeiten mit Angabe der Ursachen
- Detaillierte Erfassung aller Sachverhalte bei Behinderungsanzeigen von Auftragnehmern.

Das Bautagebuch ist jeweils zeitnah nach Erstellung der Bauleitung zur Unterschrift vorzulegen. Die Übergabe erfolgt wöchentlich zur Baubesprechung bzw. jeweils zum Ende einer Kalenderwoche per E-Mail an das Büro ISW Ingenieur GmbH, Schmidt & Willmes bzw. an die E-Mailadresse des jeweiligen Bauleiters TGA.
Menge: 1,000 psch

**04.01.4 Dokumentation Brandschutz**
*** Pauschalposition
Dokumentation der erstellten Brandschottungen inkl. Fotodokumentation sowie eindeutiger Kennzeichnungen durch Nummerierung. Festhalten der Dokumentation in einem separaten Revisionsplan oder Protokoll. Die Dokumentation muss während der laufenden Maßnahme geführt werden und ist auf Verlangen der Bauleitung TGA vorzulegen. Anzahl Rohrschottungen gem. der vorgenannten Summen der Brandschutzmaßnahmen.
Menge: 1,000 psch

**04.01.5 Inbetriebnahme RLT- Anlagen**
*** Pauschalposition
Inbetriebnahme der RLT- Anlagen nach Abschluss der Baumaßnahme in selbstständiger Koordination mit den Gewerken MSR- und Heizungstechnik.

Nach Abschluss der Baumaßnahme müssen die neu errichteten RLT- Anlagen und Komponenten in Betrieb genommen und einreguliert werden.

Auszuführende Arbeiten:
- Abstimmung des Inbetriebnahmetermins mit der Bauleitung und dem Nutzer.
- Einmessen, Einstellen und Dokumentation der Luftmengen auf die Sollluftmenge. Inbetriebnahme MSR und RLT
- Überprüfung und Einregulierung der Luftströmungsrichtungen.
- Durchführung der Abnahmeprüfungen vor Erstinbetriebnahme.

Alle Einstellungen sind zu dokumentieren und in Listenform dem Betreiber mit den Revisionsunterlagen zu übergeben und zu benennen (Anzahl wie Revisionsunterlagen). Die Messgeräte sind vom AN zu stellen.

Vorstehende Leistung komplett erbringen.
Menge: 1,000 psch

**04.01.6 Abnahme Lüftungsgeräte**
Bestellung eines Sachverständigen gem. Prüfverordnung zur Überprüfung und Abnahme der oben genannten Lüftungsgeräte inkl. aller sicherheitsrelevanten Bauteile. Begleitung des Sachverständigen und Stellung von Leitern und oder Gerüsten. Bereitstellung aller erforderlichen Plan- und Ausführungsunterlagen als Prüfungsgrundlage.

Zu kalkulieren sind folgende Einsätze:
- Prüfung der Montageplanung inkl. schriftliche Stellungnahme vor Ausführungsbeginn
- Vorbegehung während der Ausführung. min. 2 Ortstermine
- Abnahme der RLT-Anlagen min. 1 Ortstermin
- ggf. erforderliche Nachprüfung vor Ort. min 1 Ortstermin
- Erstellung von Berichten
- inkl. aller Fahrtkosten und Auslagen wie Spesen usw.

Liefern und Leistung ausführen.
Menge: 1,000 St

**Ausführungsbeschreibung 26 Hygieneerstinspektion**
*Hygieneerstinspektion*
Für die oben genannten RLT-Anlagen ist eine Hygieneerstinspektion gem. VDI 6022 Blatt 1 durchzuführen. Die Erstinspektion ist durch eine qualifizierte Person mit der fachliche Mindestqualifikation: Sachverständiger Kat. A VDI 6022 Blatt 4 oder gleichwertig durchzuführen. Die Gleichwertigkeit der Mindestqualifikation ist vor Ausführung dem Bauherrn und der BL TGA unaufgefordert zu übergeben.

Das Personal zum Bedienen der Anlage und zum Öffnen und Schließen der Revisionsöffnungen und -zugänge sowie erforderlicher Steighilfen stellt der AN Lüftung, einschl. Dokumentation mit Formblatt, einschl. Prüfberichte mit Checkliste für weitere Hygienekontrollen, die Probenahme und deren Auswertung werden gesondert vergütet.

**04.01.7 Hygieneerstinspektion - RLT-Anlage**
*** Pauschalposition
Leistung wie zuletzt in vollem Wortlaut beschrieben, jedoch
Hygieneerstinspektion - RLT-Anlage

Hygieneerstinspektion gem. VDI 6022 Blatt 1 für Raumlufttechnische Anlagen mit folgenden Komponenten:
Ansaugbauteile:  2 St.
Filterkammern:  2 St
Erhitzer:  1 St.
Wärmerückgewinnung: 1 St.

Vorgenannte Leistung vollständig erbringen.
Menge: 1,000 psch

**04.01.8 Probenahme und Auswertung Abklatschprobe**
Probenahme für Hygieneerstinspektion als Abklatschprobe, einschließlich Messgeräte, Nährboden sowie Laborauswertung mit KBE und Spezifizierung der wichtigsten Arten, einschl. Erstellung von Prüfberichten mit Auswertungen der Ergebnisse und Aufnahme in der Dokumentation nach VDI 6022

Vorgenannte Leistung vollständig erbringen.
Menge: 6,000 St

**04.01.9 Gutachten VDI 6022**
Gutachten von einem zugelassenen Sachverständigen erstellen lassen, für Hygieneerstinspektion nach VDI 6022 für alle vorgenannten Raumlufttechnischen Anlagen die nach VDI 6022 der Prüfpflicht unterliegen.

Vorgenannte Leistung vollständig erbringen.
Menge: 1,000 St

#### Bereich 04.02 REVISIONSUNTERLAGEN

**04.02.1 Revisionsunterlagen**
zusätzlich zu den in der VOB geforderten
technischen Unterlagen, für die ausgeführten

Lüftungsinstallationsarbeiten:

- Revisionszeichnungen Grundrisse und Schemen farbig, im Maßstab 1:50, gefaltet im DIN A4 Format.
- Sämtliche Unterlagen in Stehordnern geheftet.
- Anlagenbeschreibung
- Messprotokolle
- Protokoll über die Einweisung des Wartungs- und Bedienpersonals
- Ersatzteilliste
- Abnahme- und Prüfbescheinigung
- Fachunternehmererklärung
- alle für einen sicheren und wirtschaftlichen Betrieb erforderlichen Betriebs-, Bedienungs- und Wartungsanleitungen
- Aufstellung der wiederkehrenden Prüfungen
- Material- und Liefernachweise
- zusätzlich sind die vorgenannten Unterlagen als DXF-, DWG- und PDF-Format auf CD und oder USB-Stick zu übergeben.

Die Unterlagen sind auf dem letzten Stand der Architektenpläne zu erstellen.

Die Unterlagen sind 2-fach und innerhalb 10 Werktagen
vor Einreichung der Schlussrechnung beim Auftraggeber
zur Prüfung einzureichen.

Ohne die Unterlagen ist die Abnahme der erbrachten Leistungen, sowie die Stellung der Schlussrechnung ausgeschlossen.
Menge: 1,000 St

#### Bereich 04.03 STUNDENLOHNARBEITEN

*Hinweis: Ausführungsbeschreibung Stundenlohnarbeiten*
HINWEIS:
Stundenlohnarbeiten werden nur anerkannt, wenn sie auf ausdrückliche Anordnungen des Auftraggebers ausgeführt werden. Die in den Positionen angegebenen Lohn- bzw. Entgeltgruppen dienen nur zur Festlegung der erwarteten Qualifikation der Personen, die die Stundenlohnarbeiten ausführen. Der Nachweis über die angefallenen Stundenlohnarbeiten ist zu führen und durch Tagelohnzettel, die dem Auftraggeber spätestens am nächsten Arbeitstag zur Bestätigung vorzulegen sind, zu erbringen. Der Einheitspreis gilt unabhängig von der Anzahl der abzurechnenden Stunden.

**04.03.1 Monteurstunden (4. Berufsjahr)**
Monteurstunden (4. Berufsjahr)
für die Durchführung von unvorhersehbaren Arbeiten. Die Beauftragung erfolgt nach Anweisung durch die Bauleitung.
Einschl. aller Zuschläge für Lohn- und Nebenkosten, Auslösungen, Fahrtkosten, etc. zum Nachweis.
Menge: 40,000 h

**04.03.2 Montagehelfer (2. Berufsjahr)**
Montagehelfer (2. Berufsjahr)
für die Durchführung von unvorhersehbaren Arbeiten. Die Beauftragung erfolgt nach Anweisung durch die Bauleitung.
Einschl. aller Zuschläge für Lohn- und Nebenkosten, Auslösungen, Fahrtkosten, etc. zum Nachweis.
Menge: 40,000 h

### Titel 05 WARTUNGSARBEITEN LÜFTUNG

#### Bereich 05.01 WARTUNGSARBEITEN LÜFTUNG

*Hinweis: Vorbemerkungen Wartung - Lüftung*
Der Auftraggeber beabsichtigt die in den zuvor genannten Titeln beschriebenen Systemkomponenten, durch den Ersteller der Anlage, warten zu lassen. Die Beauftragung der Wartung erfolgt separat im jeweiligen Jahr.
Daher ist der jährliche Einheitspreis für eine 1-malige Wartung gemäß VDMA Blätter zu kalkulieren.

Die Wertung der Angebote und der Angebotssumme erfolgt unter Berücksichtigung aller Titel. Der AG behält sich vor diese aber separat zu vergeben.

**05.01.1 Wartung der Anlagen für das 1. Jahr**
*** Pauschalposition
innerhalb der Verjährungsfrist für Mängelansprüche,
1-malige Wartung der Lüftungstechnik aus den vorgenannten Titeln.

Wartungsarbeiten der Anlagenbestandteile gemäß den
"Vorbemerkungen Wartung".

Jährliche Pauschale für das 1. Jahr!
Menge: 1,000 psch

**05.01.2 Wartung der Anlagen für das 2. Jahr**
*** Pauschalposition
innerhalb der Verjährungsfrist für Mängelansprüche,
1-malige Wartung der Lüftungstechnik aus den vorgenannten Titeln.

Wartungsarbeiten der Anlagenbestandteile gemäß den
"Vorbemerkungen Wartung".

Jährliche Pauschale für das 2. Jahr!
Menge: 1,000 psch

**05.01.3 Wartung der Anlagen für das 3. Jahr**
*** Pauschalposition
innerhalb der Verjährungsfrist für Mängelansprüche,
1-malige Wartung der Lüftungstechnik aus den vorgenannten Titeln.

Wartungsarbeiten der Anlagenbestandteile gemäß den
"Vorbemerkungen Wartung".

Jährliche Pauschale für das 3. Jahr!
Menge: 1,000 psch

**05.01.4 Wartung der Anlagen für das 4. Jahr**
*** Pauschalposition
innerhalb der Verjährungsfrist für Mängelansprüche,
1-malige Wartung der Lüftungstechnik aus den vorgenannten Titeln.

Wartungsarbeiten der Anlagenbestandteile gemäß den
"Vorbemerkungen Wartung".

Jährliche Pauschale für das 4. Jahr!
Menge: 1,000 psch
